# ABK Neubau Mannschaftsheim
Angebotsaufforderung (GAEB DA XML 3.2, DA83)
Projekt: 22020
Währung: EUR
Erstellt mit: GXML Toolbox V3.3 R20230829, iTWO_64 V25.0.473, 29.05.2026

## 12 Rückbau-, Außenanlagearbeiten & Fahrradüberdachung
Datum: 29.05.2026

### Titel 1 Baubeschreibung

#### Bereich 1.1 Baubeschreibung

*Hinweis: Baubeschreibung Neubau Mannschaftsheim Geb. 22 Tiefbauarbeiten und Aussenanlagen*
Allgemeine Beschreibung der Bauleistung

1. Baustellenanschrift

Admiral Brommy Kaserne (ABK)
Elbestraße 101
27570 Bremerhaven

Die Liegenschaft verfügt über zwei Zugänge, Für den Fahrzeug- und Personenverkehr ist jedoch ausschließlich der Hauptzugang über die Elbestraße zugelassen. Die Personenanmeldung (S. Pkt. 2 Ausweise und Zutritt zum Kasernengelände) hat auss
chließlich über das Haupttor zu erfolgen.

2. Allgemeine Vorbemerkungen

Die Bundesrepublik Deutschland vertreten durch das Bundesministerium für Verteidigung vertreten durch den Senator für Finanzen - Bundesbau Bremen Fach- und Rechtsaufsicht, diese vertreten durch Performa Nord - Geschäftsbereich Bundesbau plant den Neubau eines Mannschaftsheims auf dem Gelände der Admiral Brommy Kaserne in Bremerhaven (Gebäude Nr. 22).

Ausweise und Zutritt zum Kasernengelände
Die Admiral - Brommy - Kaserne in Bremerhaven ist ein militärischer Sicherheitsbereich und nur nach Anmeldung zu betreten. Die Anmeldung erfolgt über Personallisten des AN, in denen alle für die Baustelle eingeplanten Mitarbeiter, einschließlich Nachunternehmer, aufgeführt werden müssen. Die Personalausweise der Mitarbeiter werden vor dem Betreten der Kaserne in der Pförtnerei abgegeben und beim Verlassen wieder entgegengenommen.

Für die Anlieferung von Materialien und Gerät muss ein Vertreter des AN vor Ort sein, um die Waren bzw. Geräte in Empfang zu nehmen. Der Lieferant ist über die Lage der Baustelle (z.B. Gebäude-Nr.) und den Ansprechpartner des AN zu informieren. Im Bedarfsfall ist der Lieferant vom Vertreter des AN an der Wache abzuholen. Personen (Arbeiter, Lieferanten, etc.) aus Ländern mit besonderen Sicherheitsrisiken (Staatenliste) dürfen in der Liegenschaft grundsätzlich nicht beschäftigt werden, bzw. dürfen die Liegenschaft grundsätzlich nicht betreten. Für Nach- (Sub -) unternehmer gelten die gleichen Bestimmungen.

Die Regelarbeitszeiten sind: Montag bis Donnerstag von 07:00 - 17:00 Uhr, Freitag 07:00 - 15:00 Uhr

Die Bundeswehr behält sich vor, Fahrzeuge des AN und seiner Lieferanten bei Ein -/Ausfahrt stichprobenartig zu überprüfen. Der entsprechende Zeitaufwand ist bei allen Transporten zu berücksichtigen und kann nicht als Behinderung geltend gemacht werden. Kommunikation mit Funkgeräten ist auf der Liegenschaft unzulässig. Zulässig ist der Gebrauch von Mobiltelefonen. Für Mitführung und Gebrauch von Fotoapparaten oder Fotohandys ist eine gesonderte, personenbezogene Genehmigung erforderlich.

3. Ausgeführte Vorarbeiten

Das ehemalige Gebäude 22 wurde vollständig zurückgebaut, nur die Pfähle sind im Boden geblieben. Anschließend wurde das Gelände mit Sand aufgefüllt. Die im Baubereich liegenden Bäume wurden bereits gefällt und gerodet.
Für die weitern im Bauumfeld stehenden Bäume wird der Baumschutz im Zuge der Hochbauarbeiten aufgestellt.

Auszuführende Leistungen

4. Allgemeines

Der Bieter hat sich vor Abgabe seines Angebotes über Zufahrts- und Andienungsmöglichkeiten, Lagerplätze usw. zu informieren. Dem Bieter wird empfohlen, sich vor Abgabe seines Angebotes in einem Ortstermin sich die örtliche Situation anzusehen. Bezüglich Terminabsprache ist Performa Nord, Referat D 3 - Bundesbau zu kontaktieren (Fr. Reinicke 0471 596 - 13867 in der Zeit zwischen 7:30 -12:30 Uhr)

Die Absteckung der Bauwerke wird vom AN durchgeführt.
Die Bestandvermessungsleistungen erfolgen bauseits über einen vom AG beauftragten Vermesser. Vermessungsleistungen sind im Rahmen der Baubesprechung dem Bauüberwacher zwei Wochen vor Beginn mitzuteilen.

Die verwendeten Baustoffe und deren Verarbeitung müssen den zum Zeitpunkt der Ausführung gültigen DIN-Normen und technischen Vorschriften entsprechen. Der Auftragnehmer ist für die ordnungsgemäße Lagerung von Baustoffen auf der Baustelle verantwortlich. Verlust oder Schäden gehen zu seinen Lasten des AN.
Für Oberboden, der als Vegetationstragschicht verwendet werden soll (DIN 18915), ist vor Anlieferung ein Herkunftsnachweis (Datenblätter, Sieblinien, usw.) zu führen, eine Probe zu bringen und die Schadstofffreiheit nachzuweisen.
Der Ausführung liegen die einschlägigen FLL-Richtlinien, DIN- Vorschriften und anerkannten Regeln der Technik, die ZTVE, die Herstellervorschriften, die Richtlinien und Vorschriften der Ordnungsverwaltung und der Berufsgenossenschaft in der aktuellen Fassung zugrunde.

Der Auftragnehmer hat etwaige, durch seinen Baubetrieb bedingte Verunreinigungen von Verkehrsflächen möglichst zu vermeiden und unvermeidbare Verschmutzungen, sowie Beschädigungen zu schützen und sofort zu entfernen. Kommt er der Pflicht nicht nach, hält sich der AG vor, die erforderlichen Arbeiten an Dritte weiterzugeben und die dafür entstanden Kosten dem  AN in Rechnung zu stellen.

Eine Kampfmitteluntersuchung ist nicht erforderlich.
Diese wurde vom AG durchgeführt.

5. Anschlussmöglichkeiten an Ver- und Entsorgungsleitungen

Baustrom und Bauwasser werden bauseits gestellt.
Der Bauwasseranschluss kann ausschließlich über einen bestehenden Unterflurhydranten erfolgen. Ein solcher Hydrant befindet sich ca.100m von der Arbeitsstätte entfernt. Es ist ein Zähler für durch den AN zu installieren und der Verbrauch zu erfassen und dokumentieren.

6. Lager- und Arbeitsplätze

·Lagerflächen sind in der Nähe der Baufläche vorhanden.
·Sanitäre Anlagen: Der Auftraggeber stellt sanitären Anlagen zur Verfügung.
·Aufenthalts- und Lagerräume: Der Auftraggeber stellt keine Aufenthalts- und Lagerräume zur Verfügung. Die Bereitstellung, der Betrieb sowie der Unterhalt entsprechender Räume obliegen dem Auftragnehmer und sind in die Einheitspreise der Baustelleneinrichtung einzukalkulieren.
Die Einrichtung von Unterkünften ist untersagt.

7. Oberflächenwässer

Das anfallende Oberflächenwasser ist während der Bauarbeiten gefahrlos abzuführen, so dass keine Aufweichungen in Rohrgräben und Baugruben entstehen.

8. Boden- und Untergrundverhältnisse

Aufgrund früherer gewerblicher/ industrieller Nutzung des Grundstücks sowie festgestellter Bauschuttanteile ist nicht auszuschließen, dass lokal belasteter Boden angetroffen wird. Bei Erdarbeiten ist daher mit besonderer Sorgfalt vorzugehen; ggf. sind belastete Böden getrennt zu behandeln und fachgerecht zu entsorgen.
Aufgrund von stauendem Niederschlagswasser kann sich im Bereich der Rohrgräben Wasser ansammeln. Dieses wird in einer offener Wasserhaltung in ein Absetzcontainer gesammelt und beprobt. Nach behördliche Freigabe kann das Regenwasser in den Kanal eingeleitet werden.

Die Wasserrechtliche Erlaubnis wird bauseits beantragt.

Ein Bodengutachten liegt den Ausschreibungsunterlagen bei.
Der Grundwasserstand kann oberflächennah auftreten (max. bis ca. +5,3 m NHN), sodass zeitweise hohe Bodenfeuchte gegeben sein kann.

9. Zu schützende Bereiche und Objekte

Der gesamte Baubereich liegt außerhalb von Wasserschutzgebieten und Landschaftsschutzgebieten.
Es gelten die einschlägigen Vorschriften des Immissionsschutzes.
Für den Gewässerschutz sind die einschlägigen Vorschriften insbesondere für die Lagerung wassergefährdender Flüssigkeiten ist zu beachten. Gewässer sind vor jeglicher Verschmutzung zu schützen.

10. Anlagen im Baugelände

Über die Lage von Kabeln und Versorgungsleitungen hat sich der AN vor Baubeginn selbst zu informieren. Die Sicherung von im Baubereich verbleibenden Kabeln wird nicht gesondert vergütet. Die Funktionsfähigkeit sämtlicher im Baubereich vorhandener Versorgungs- und Entsorgungsanlagen ist während der Bauzeit stets aufrechtzuerhalten.

Es sind die Richtlinien zum Schutz von Bäumen, Vegetationsbeständen und Tieren bei Baumaßnahmen (RAS-LP 4, Ausgabe 1999) zu beachten. Beschädigungen hat der AN zu tragen.

Nördlich der geplanten Terrasse und auch im Bereich der Wasser- und Fernwärmeleitungen Geb. 23 stehen Bäume nahe an den Aushubskanten. Es soll deshalb ein Wurzelschutz eingesetzt werden um Wurzelschäden zu vermeiden.

Ausführung der Bauleistung

Der Ausführung liegen die einschlägigen DIN- Vorschriften und anerkannten Regeln der Technik, die ZTVE, die Herstellervorschriften, die Richtlinien und Vorschriften der Ordnungsverwaltung und der Berufsgenossenschaft in der aktuellen Fassung zugrunde.
Der Auftragnehmer ist für die ordnungsgemäße Lagerung von Baustoffen auf der Baustelle verantwortlich. Verlust oder Schäden gehen zu seinen Lasten.
Ausführungszeichnungen und Planunterlagen sind Teil der Ausschreibungsunterlagen
Der Auftragnehmer erhält einen Lageplan. Alle Angaben und Maße sind vor Ort zu prüfen. Über Abweichungen ist die Bauleitung unverzüglich zu informieren.

11. Befestigte Flächen

Wege:
Die geplanten Zuwegungen zum Gebäude werden bis zum tragfähigen Boden ausgekoffert und mit 15 cm Schottertragschicht und darunter 15 cm Sand aufgefüllt. Der Gehweg erhält eine Gesamtbreite von 1,50 m (zuzüglich TB und 15 cm Betonrückenstütze). Die Zugangsflächen erhalten verschiedene Breiten.
Die Befestigung der Pflasterflächen erfolgt nach RStO 12, Tafel 6, Zeile 1, Pflasterdecke:
-8 cm Betonsteinplatten 30 x 30 x 8 cm, ungefärbt
-4 cm Pflastersplitt
-15cm Schottertragschicht 0/32 mm, gem. ZTV SoB-StB 04
-15 cm frostunempfindliches Material (Sand), gem. ZTV SoB-StB 04
-42 cm Gesamtaufbau

Der Gehweg und die Zugangsflächen werden mit einem Tiefbord 8/25/50/100 cm, gem. DIN EN 1340 und DIN 483, jeweils mit einem Betonauflager und einer Betonrückenstütze aus C 20/25 eingefasst.
Für die Terrassen und westliche Zuwegungen ist die Verlegung von Natursteinplatten in gebundener Bauweise vorgesehen: auf wasserdurchlässigem Estrich (d = 80 mm) werden Granitplatten (100 x 50 x 3 cm) mit Klebemörtel verlegt. Die Fugenbreite beträgt 5 mm, die Granitplatten werden mit einem Fugenmörtel auf Kunstharzbasis verfugt. Es sind gerade Dehnungsfugen im Plattenbelag und Dränbeton alle 5 m einzubauen. Es ist eine Anschlussfuge zum Gebäude hin einzubauen. Am nördlichen Terrassenrand wird eine Entwässerungsrinne verlegt für die Terrassenentwässerung.

Stellplätze:
Die neu herzustellenden Stellplätze, werden den Richtlinien entsprechend ausgekoffert und nach RStO 12, Tafel 3, Zeile 1, Bk 0,3 Pflasterdecke wie folgt hergestellt:

-8 cm Betonsteinplatten 10,5/21,5 cm, anthrazit
-4 cm Pflastersplitt
-15 cm Schottertragschicht 0/32 mm, gem. ZTV SoB-StB 04
-15 cm frostunempfindliches Material (Sand), gem. ZTV SoB-StB 04
-42 cm Gesamtaufbau

Die Stellplätze im Bereich der Anlieferung und Müllabfuhr, werden den Richtlinien entsprechend ausgekoffert und nach RStO 12, Tafel 3, Zeile 1, Bk1,8 Pflasterdecke wie folgt hergestellt:

-10 cm Betonsteinplatten 10,5/21,5 cm, anthrazit
-4 cm Pflastersplitt
-25cm Schottertragschicht 0/32 mm, gem. ZTVSoB-StB 04
-15 cm frostunempfindliches Material (Sand), gem. ZTV SoB-StB 04
-54 cm Gesamtaufbau
Die Stellplätze und Gehwege werden mit einem Naturstein Hochbord A4 Betonauflager und Betonrückenstütze C20/25 eingefasst zur Straße hin.
Es sind Poller zum Schutz gegen Anfahren aufgestellt im Anlieferbereich.

Mauern, Wände:
Um den Höhenunterschied zwischen dem umliegenden Gelände und der nördlichen Terrasse auszugleichen, wird eine Klinkermauer (kleine Retentionsmauer) auf einem Magerbetonbett gebaut. Zudem wird an der äußeren Seites der Mauer, ein Dränagesystem eingebaut.

Sonstige Baukonstruktionen:
Als Auflager für die Wanne der Rückkühler wird eine Betonplatten 4 x 2 x 0,35 m aus Beton C20/25 der Expositionsklassen XF4, XC4 und XD3 hergestellt, einschl. der erforderlichen Erd- und Schalungsarbeiten. Die Oberfläche wird mit einem Besenstrich versehen. Die Betonplatte wird auf einer 10 cm hoher Sauberkeitsschicht gebaut und 15 cm Schottertragschicht.

Vor den Anschlussräumen der Versorgungsleitungen des Gebäudes wird ein erhöhter Bereich eingebaut mit einem Betonbord.

12. Kanalbau

Regenwasserkanäle (RWK):
Das vorhandene System der Regenwasserentwässerung bleibt im Zuge der Hauptkanäle erhalten. Die Hauptentwässerungskanäle der Oberflächenentwässerung rund um das neue Gebäude bleiben erhalten.
Die aus dem neuen Gebäude austretenden Regenwasseranschlüsse und Grundleitungen wurden mit PP-MD Rohren DA 160 bis DA 210, SN8 an das vorhandene RWK- Netz angeschlossen (Maßnahmen Los 1).

Aufgrund des vorliegenden Schichtenwassers ist eine Ausführung mit Auftriebssicherung erforderlich.

Für die geplanten Straßenläufe sind Abläufe aus Betonfertigteilen gem. DIN 4052 einschließlich der Aufsätze Klasse D 400 gem. DIN EN 124/ DIN 1229 vorgesehen.

Im Zuge der Maßnahmen des Loses 1 wurden die Anschlussleitungen bis zum geplanten Einlaufstandort hergestellt und fachgerecht verblindet. Es ist daher lediglich die verblindete Anschlussleitung zu öffnen und der Anschluss zwischen dem Straßeneinlauf und der geöffneten Anschlussleitung herzustellen.

Im Bereich der Ausgänge des Gebäudes und westlicher Terrassenrand werden Fassadenrinnen (Kastenrinnen) und Abtretroste (Gitterrosten - Maschenweite 30/10 mm) mit Ablauf und entsprechenden Anschlussleitungen DN 100/DA 160 PP vorgesehen. Im Zuge der Maßnahmen des Loses 1 wurden die Anschlussleitungen bis zum geplanten Einlaufstandort hergestellt und fachgerecht verblindet. Es ist daher lediglich die verblindete Anschlussleitung zu öffnen und der Anschluss zwischen den Entwässerungsrinnen und der geöffneten Anschlussleitungen herzustellen.

Hinter der Klinkermauer an der Terrasse verläuft eine Drainageleitung, die in die Regenwasserleitung einläuft. Im Zuge der Maßnahmen des Loses 1 wurden die Anschlussleitungen bis zum geplanten Einlaufstandort hergestellt und fachgerecht verblindet. Es ist daher lediglich die verblindete Anschlussleitung zu öffnen und der Anschluss zwischen der Drainageleitung und der geöffneten Anschlussleitung herzustellen.

Die vorh. und neuen Schachtabdeckungen in Grünflächen werden mit 3-reihigem Kleinpflaster in Beton umpflastert.
An der Verkehrsinsel, die zurückgebaut wird, wird auch der dort in der Straße eingebaute Sinkkasten ausgebaut. Nach Einbau der neuen Wege werden auch zwei Straßensinkkästen eingebaut.

13. Abbrucharbeiten

Im östlichen Bereich des neuen Gebäudes ist die Verkehrsinsel, Stellplätze und dazwischen liegende Asphaltfläche aufzunehmen und zu entsorgen.
Die Granitborde A4 und die Betonplatten sind auf Paletten zu sammeln und bis zum Wiedereinbau an den neu zu erstellenden Gehwegen zu lagern.
Im Anlieferungs- und Müllabfuhrbereich im Süden ist die Betonpflasterfläche aufzunehmen und zu entsorgen.

14. Fahrradüberdachung

Es ist eine Fahrradüberdachung zuliefern und aufzubauen, sowie die Herstellung der Fundamente.

15. Gleichzeitig laufende Bauarbeiten

Parallel zu den hier beschriebenen Arbeiten laufen die Arbeiten am Neubau des Geb. 22 mit anderen Gewerken, insbesondere, die Maßnhmen des Loses 3 (Pflanzen- und Saatarbeiten). Die verschiedenen Gewerke haben sich untereinander abzustimmen. Ein reibungsloser Bauablauf bzw. Koordination der Baustelle ist zu gewährleisten

16. Aufmaß / Mengenermittlung

Soweit zum Nachweis der Leistungen Mengenermittlungen erforderlich sind, i st ein steigendes Aufmaß
Grundlage und Voraussetzung für die Prüfbarkeit von Abschlagsrechnungen, der Schlussrechnung sowie für
die Feststellung der Einhaltung vereinbarter Ausführungsfristen.
Soweit das Aufmaß nach Zeichnungen genommen werden kann, sind die für die Ausführungen gültigen
Pläne zu Grunde zu legen, die Maße darin einzutragen, ü bersichtlich und prüfbar schriftlich zu ermitteln und
in einer besonderen Aufstellung aufzulisten . Dem Aufmaß ist ein Satz aller Zeichnungen, a uf die zur
Mengenermittlung Bezug genommen wird, beizufügen . Soweit die Leistungen anders als in den
A usführungszeichnungen dargestellt erbracht worden sind, hat der AN die dem Aufmaß beigefügten
Zeichnungen besonders an den entsprechenden Stellen zu kennzeichnen und / oder durch zusätzliche
Unterlagen zu belegen .

17. Schriftverkehr

A lle Schriftstücke, wie Ankündigungen, Vorbehalte, Vergütungsansprüche und so weiter, sowie Mitteilungen, die auf Grund der VOB, in der in den Vertragsunterlagen festgelegten Fassung, sowie der Vertragsbedingungen des AG sowie sonstigen Vorschriften, den Bezug auf die Mitteilungspflichten des AN an den AG gerichtet werden müssen, sind an den AG zu adressieren und parallel den zuständigen Auftraggebervertreter einzureichen. Zusätzlich zum postalischen Weg können diese Schriftstücke auch vorab per E-Mail an den AG und zuständigen Auftraggebervertreter gesendet werden. Die entgegen diesen Bedingungen der Bauoberleitung oder sonstigen Bediensteten des Auftraggebers übermittelten mündlichen oder schriftlichen Erklärungen gelten als nicht abgegeben.

18. Verkehrsführung, Verkehrssicherung

Die Zuwegung zu der Baustelle erfolgt über befestigte Straßen auf dem Gelände der Admiral Brommy-Kaserne. Während der Bauarbeiten wird der Betrieb der kompletten Kaserne aufrechterhalten. Es ist darauf zu achten, dass der Betrieb weitestgehend ungehindert bleibt. Ggfs. notwendige Absperr- und Sicherungsmaßnahmen für Anlieferung und Abfuhr von Materialien sowie Einholung von Genehmigungen und Sondererlaubnissen obliegen dem AN. Über die Verkehrsführung zur Baustelle hat sich der AN eigenverantwortlich zu informieren.

Im Rahmen der Baubesprechungen sind Sperrungen, Umleitungen oder Ähnliches auf dem Gelände der Admiral Brommy Kaserne dem AG mitzuteilen.
Verkehrsbehinderungen mit einer max. Dauer von 10 Minuten können kurzfristig freigegeben werden. Ab einer Dauer von mehr als 10 Minuten müssen Verkehrsbehinderungen mit einer Vorlaufzeit von 3 Wochen mitgeteilt werden. Ein Plan mit Angabe der Lage und Dauer ist abzugeben.

19. Stoffe, Baustoffe

Sämtliche verwendeten Stoffe und Bauteile müssen den derzeit gültigen Güterichtlinien entsprechen.
Alle verwendeten Baustoffe und Materialien müssen eine gültige Zulassungsbescheinigung bzw. Zertifikate aufweisen. Hersteller und Herstellungsort werden von der Bauleitung stichprobenartig kontrolliert. Diese Unterlagen sind wichtiger Bestandteil der Angebotswertung und Projektdokumentation.
Der Nachweis dafür ist unaufgefordert zu erbringen.
Eignungs- und Eigenüberwachungsprüfungen sind durch den AN durchzuführen.
Kontrollprüfungen werden durch den AG durchgeführt.
Produkte aus anderen Mitgliedstaaten der Europäischen Gemeinschaft, die diesen technischen Vertragsbedingungen nicht entsprechen, werden einschließlich der im Herstellerstaat durchgeführten Prüfungen und Überwachungen als gleichwertig behandelt, wenn mit ihnen das geforderte Schutzniveau - Sicherheit, Gesundheit und Gebrauchstauglichkeit - gleichermaßen dauerhaft erreicht wird. Auf Verlangen hat der Bieter bzw. Auftragnehmer die Unterlagen über die Prüfung und Überwachung der Produkte dem Auftraggeber in deutscher Sprache unverzüglich vorzulegen.
Die verwendeten Baustoffe müssen den DIN-Vorschriften entsprechen.
Holzprodukte müssen nachweislich aus legaler und nachhaltiger Waldbewirtschaftung stammen. Der Nachweis ist vom Bieter durch Vorlage eines Zertifikats von PEPC, FSC, eines vergleichbaren Zertifikats oder durch Einzelnachweise zu erbringen.

20. Sicherungsmaßnahmen

Es sind alle einschlägigen Unfallverhütungsvorschriften einzuhalten. Siehe auch Ziffer 13 und 14, ZTV in der jeweils gültigen Fassung.
Die Spartenschutzanweisungen der einzelnen Versorgungsunternehmen oder Betreiber sind einzuhalten, die entsprechenden Kosten hierfür sind in die Positionen einzurechnen.

21. Bauablauf

Der Baubeginn soll mit den Arbeiten des Loses 1 (nicht Bestandteil dieser Ausschreibung) Anfang Juni 2026 erfolgen.

Der Bauablauf der hier beschriebenen Arbeiten ist in zwei Abschnitte aufgeteilt:

1. Bauabschnitt
Zunächst erfolgt Los 1 mit dem Einbau von Trinkwasserleitungen, Abwasser- und Fernwärmeleitungen.
Dieser Abschnitt beginnt voraussichtlich Anfang Juni 2026.

2. Bauabschnitt
Der Rückbau der Verkehrsinsel sowie der Neubau der Außenanlagen (Los 2: Wege- und Verkehrsanlagen) und die Pflanz- und Saatarbeiten (Los 3, nicht Bestandteil dieser Ausschreibung) erfolgen nach Fertigstellung des Gebäudeneubaus und Räumung der betroffenen Flächen.
Diese Arbeiten beginnen voraussichtlich ab Anfang Mai 2027 und laufen parallel.

Die Baustelleneinrichtung des Loses 1 ist nach Abschluss des ersten Bauabschnitts zurückzubauen. Zu Beginn des zweiten Bauabschnitts sind die Baustelleneinrichtungen für Los 2 und Los 3 separat aufzubauen.

Vor Baubeginn ist vom AN in Abstimmung mit dem AG ein verbindlicher Bauzeitenplan zu erstellen.

22. Winterbau

Es ist kein Winterbau vorgesehen.

23. Beweissicherung

Eine Beweissicherung ist nicht vorgesehen.

24. Projektleitung AN

Für die gesamte Baumaßnahme übernimmt der AN für seine Leistungen die Projektleitung und Koordination aller Leistungen sowie die verantwortliche Bauleitung, ebenso alle Fachbauleitungen für die technischen Gewerke. Die Verantwortlichen sind namentlich zu benennen. Ein Wechsel bedarf der Zustimmung des AG.
Gegenüber allen am Bau Beteiligten hat der AN eine Hol- und Bringpflicht. Der Auftragnehmer ist verpflichtet, dem Auftraggeber oder dem von Ihm Beauftragten unmittelbar nach der Auftragserteilung den verantwortlichen Bauleiter, die Fachbauleiter und die zur Entgegennahme aller Weisungen befugten Aufsichtspersonen zu benennen.

Der verantwortliche Bauleiter, die Fachbauleiter und die Aufsichtspersonen müssen deutschsprachig sein.
Spätestens ab Arbeitsbeginn auf der Baustelle und sodann durchgehend während der gesamten Ausführungszeit, hat der AN die Baustelle mit ausreichendem und einwandfrei deutsch sprechendem Aufsichtspersonal zu besetzen.

Die täglichen Arbeiten sind in einem Bautagebuch zu dokumentieren. Der AN hat dem  AG oder dem von Ihm Beauftragten zum Ende einer jeden Woche einen Bautenstandsbericht zu übergeben. Dieser Bericht hat alle Angaben zu allgemeinen Vorkommnissen im Berichtszeitraum, w ie dem Leistungsfortschritt und den
Terminen, sowie zu besonderen Vorkommnissen zu enthalten

Vor Beginn der Ausführung hat der AN einen Bauzeitenplan aufzustellen und dem Auftraggeber oder dem
von Ihm Beauftragten zur Abstimmung zu übergeben . Die Prüfung dieser Unterlagen durch den AG oder den
von Ihm Beauftragten entbindet den AN keinesfalls von seiner Verantwortung für die richtige Wahl und
Durchführbarkeit der von ihm vorgesehenen Baustelleneinrichtung, des von ihm vorgesehenen
Geräteeinsatzes und des von ihm geplanten Bauablaufes.

25. Prüfungen

Alle erforderlichen Eignungs- und Eigenüberwachungsprüfungen sind vom AN durchzuführen und die Ergebnisse dem AG umgehend zur Verfügung zu stellen (ZTVE-StB; ZTVT-StB; ZTV Asphalt-StB).
Der Prüfabstand beträgt in der Regel 250 m, mindestens jedoch 4 Prüfungen.

Der AN hat die Lastplatten-Druckversuche im Beisein des AG durchzuführen.
Vor dem Einbau sind Eignungsprüfungen neuesten Datums für Frostschutzkies und Asphalt sowie die Rohrstatik vorzulegen. Nach dem Einbau der Asphaltdeckschicht sind gemeinsam mit dem AG/BÜ und nach dessen Angabe Bohrkerne zu ziehen. Der Versand zur Prüfung wird vom BÜ übernommen.

Die Fremdüberwachung hat, wie in den Zusätzlichen Bewerbungsbedingungen festgelegt, zu erfolgen. Der AN behält sich vor, zusätzliche Prüfungszeugnisse und Nachweise anzuordnen.
Materialnachweise:
Lieferscheine und Zertifikate über die eingebauten Materialien (Schotter, Sand, Pflaster, Asphalt, Platten ,Leitungen, Rinnen, Schächte usw.)
Allgemeine Regelung für die Pflanzenlieferung: Gehölze müssen den Gütebestimmungen für Baumschulpflanzen der FLL entsprechen. Stauden müssen den Gütebestimmungen für Stauden der FLL entsprechen.
Der Herkunftsnachweis gebietsheimischer Pflanzen ist zur Pflanzenlieferung zu erbringen.
Es ist eine Druckprüfungen für die Trinkwasserleitung durchzuführen und zu dokumentieren.

Es ist die Trinkwasserleitung nach DIN 1988-2, DIN 1988-12 und DIN EN 806-2:2005-06 zu installieren,
zu desinfizieren und eine Analyse durchzuführen.

Es sind Dichtheitsprüfungen für die Regenwasser und Schmutzwasserleitungen durchzuführen und zu dokumentieren.

Für Regen- und Schmutzwasserleitungen ist eine Kamerabefahrung durchzuführen und zu dokumentieren.
Es sind Entsorgungsnachweise für Erdaushub Bauschutt oder kontaminiertes Material zu liefern.
Es sind Deklarationsanalysen zu liefern für abgefahrenes Material.

26. Ausführung Dokumentation

Vor Baubeginn und nach Fertigstellung  ist eine Fotodokumentation zu erstellen.
Die Dokumentation ist vom AN zu leisten und im Beisein des  AG bzw. seines Vertreters auszuführen. Die Dokumentation ist unmittelbar nach dem erstellen zu übergeben.

Bautagesberichte

Es sind werktäglich Aufzeichnungen bezüglich:
Anzahl, Qualifikation und Aufgabe der Arbeitskräfte auf der Baustelle, ggf. Stundenzahl
Maschinen auf der Baustelle, Aufgabe und Einsatzzeit auf der Baustelle, Stillstandzeiten
Verwendete Baustoffe, ggf. mit Mengenangaben und Einbaubedingungen
Arbeitsleistung, Baufortschritt, Bautenstand
Behinderungen, Unterbrechungen, Verzüge Mängel und Bauschäden (Text, Fotos, Skizzen)

Durchgeführte Prüfungen und Messungen
Verlauf von Kabeln / Rohrleitungen, bevor verfüllt (Fotos, Skizzen)
Anordnungen der örtlichen Bauüberwachung (öBÜ), Bauanweisungen, Baustellenbesuche
Wetter, besondere Vorkommnisse (Arbeitseinteilung, Unfälle, etc.) täglich anzufertigen und fortlaufend mindestens 1-mal wöchentlich der Bauüberwachung unterschrieben im Original auszuhändigen.
Auf die Einhaltung der derzeit gültigen Unfallverhütungsvorschriften wird größter Wert gelegt.
Die Arbeiten sind zügig und ohne Unterbrechung auszuführen.

Dokumentation für die modellbasierte Bestandsfortschreibung

Das Bauvorhaben wurde nach der Methode Building Information Modeling (BIM) geplant. Die Ausführung der Bauleistungen erfolgt konventionell auf Grundlage der übergebenen Ausführungsplanung.

Der Fachplaner hat mit der Objektausführung in der LPH 8 die Ausführungsplanung aufgrund der Gewerke orientierten Bearbeitung fortzuschreiben sowie die Übereinstimmung der Montagepläne mit der Ausführungsplanung zu überprüfen. Die Dokumentation am Ende der Objektausführung hat nach Vorgabe des Checklistenmaster durch den AN zu erfolgen. Die Revisionsunterlagen müssen eine eindeutige räumliche Verortung (z.B. durch Maße, Höhenbezüge, Bezugssystem) sowie Bauteilzuordnung (z.B. durch Produkt, Material- und Qualitätsangaben) beinhalten, sodass die Fachplaner hieraus ein As-Built-Modell (Wie-gebaut-Modell) erstellen können.

Die vollständigen Revisionsunterlagen sind Voraussetzung für die Erklärung der Abnahmereife und der Schlussrechnungsstellung.
Sofern die Ausführung einer Leistung behördliche oder gutachterliche Abnahmen verlangt (z.B. TÜV - Abnahme, Abnahme durch Entsorgungs- und Versorgungsunternehmen, Abnahme durch das Amt für A rbeitsschutz, Gutachten durch Sachverständige etc.), sind diese rechtzeitig vom AN zu veranlassen. Die damit verbundenen Kosten sind im Angebotspreis zu berücksichtigen und werden nicht besonders vergütet .

Die Dokumentation ist nach vorheriger Prüfung durch den AG, der zuständigen Bauverwaltung 1-fach in Papierformat und 1-fach auf digitalem Datenträger vollständig zu übergeben

Ausführungsunterlagen

27. Vom AG zur Verfügung gestellte Ausführungsunterlagen

Baugrundgutachten
Lage- und Rückbauplan  M = 1 : 100
Regelquerschnitte  M = 1 : 50
Detailzeichnung Radunterstand  M = 1 : 50
Baustelleneinrichtungsplan
Liste Modellelemente

Glaubt der Unternehmer, eine Konstruktion oder Anordnung der Bauleitung nicht verantworten zu können, so hat er bereits rechtzeitig vor der Ausführung schriftlich darauf aufmerksam zu machen.

Vom AN sind möglichst bald nach Auftragserteilung und Klärung sämtlicher technischer Fragen einzureichen.

28. Zusätzliche Technische Vertragsbedingungen

Straßenbau
alle Zusätzlichen Technischen Vertragsbedingungen (ZTV) in den aktuellen Fassungen, die durch die Oberste Baubehörde in den Bekanntmachungen veröffentlicht sind.
Ebenso werden alle Technischen Lieferbedingungen (TL) und Technischen Prüfbedingungen (TP) in den aktuellen Fassungen in Verbindung mit den durch die Oberste Baubehörde veröffentlichten Bekanntmachungen vertraglich vereinbart.
ZTV-Wa Erdarbeiten, Ausgabe 1990
Wasserbau
ZTV-W für Erdarbeiten, Ausgabe 1992
ZTV-W für Böschungs- und Sohlensicherungen, Ausgabe 2000
ZTV Pflaster-StB 20
ZTV Ausgrabungen-StB
ZTV SoB

29. Änderungen und Ergänzungen der ZTV

29.1 Positionen des Leistungsverzeichnisses
Sämtliche im Leistungsverzeichnis aufgeführte Positionen beinhalten die Lieferung der Materialien einschließlich deren kompletten Einbau und sind dementsprechend zu kalkulieren, wenn nicht ausdrücklich in der Positionsbeschreibung nur auf eine Teilleistung verwiesen wird.

29.2 Verlegung/Einbau und Prüfung von Abwasserleitungen und -kanälen
Zusätzlich zu der in den VOB/C DIN 18300 und 18306 genannten DIN EN 1610 wird das Arbeitsblatt ATV-DWA-A 139, Einbau und Prüfung von Abwasserleitungen und -kanälen, vereinbart, dass Ergänzungen und Hinweise zur DIN EN 1610 enthält.
Ausgeschriebene Dichtheitsprüfungen sind verbindlich nach folgenden Normen auszuführen:
-Freispiegelleitungen Neubau nach DIN EN 1610/ATV-DWA-A 139
-Freispiegelleitungen Bestand nach ATV-M 143, Teil 6
-Abwasserdruckleitungen nach DIN EN 805

### Titel 2 Baustelleneinrichtung

#### Bereich 2.1 Baustelleneinrichtung

*Hinweis: Vorbemerkungen*
Die nachfolgend genannten Leistungen sind in alle folgenden Positionen des LV einzurechnen und werden nicht gesondert vergütet:

- Herrichten und Einrichten der benötigten Baustelleneinrichtungsfläche
- Aufbau aller benötigten Maschinen, Geräte, Gerüste, Werkzeuge usw. in der Menge und Dimensionierung, dass ein ordnungsgemäßer und reibungsloser Ablauf der Leistungen gewährleistet wird. Die Größe und Dimensionierung ist entsprechend den gültigen Vorschriften auszulegen.
- Strom und Wasser werden vom AG gestellt.
- Sanitär- und Aufenthaltscontainer werden vom AG gestellt im Baubstellenbereich.
- Herstellung und Beseitigung der erforderliche Baustraßen nach den Erfordernissen des AN.
- Gewährleistung der Schnee- und Eisfreiheit des Geländes und der begehbaren Gerätschaften sowie Sicherung der Frostsicherheit der gesamten Ver- und Entsorgung.
- Sämtliche Maßnahmen, die der Unfallverhütung dienen und den bauaufsichtlichen, straßenbauaufsichtlichen, verkehrs- polizeilichen, gewerbeamtlichen sowie berufsgenossen- schaftlichen und örtlichen Angaben entsprechen einschließlich deren Beantragung und Gebühren.
- Schutz und Sicherung öffentlichen und privaten Eigentums vor Beschädigung und Verschmutzung.
- Beantragung der entsprechenden Genehmigungen für die Entsorgung aller Abfälle auf zugelassenen Entsorgungs- einrichtungen; Entsorgungs- und Verwertungsnachweise.
- Sämtliche Kosten für zusätzliche vom AN benötigte Lagerflächen, die nicht vom AG zur Verfügung gestellt werden.
- Das Räumen aller o.g. Einrichtungen der BE nach Abschluss der Maßnahme, einschließlich sämtlicher Transportkosten
- ggf. Wiederherstellung von durch die BE beschädigter Untergründe in den ursprünglichen Zustand.
- Für Bauteile (Leitungen, Bauwerke, Schachtabdeckungen, Sinkkastenaufsätze, Randsteine,

- Bordsteine, Pflasterflächen, etc.), welche ausgebaut werden, werden keine Zuschläge für den Ausbau der jeweiligen Schichten vergütet. Der Mehraufwand bzw. Erschwernisse sind in die jeweiligen Positionen einzukalkulieren.
- Wenn das Herstellen von Leitungen, Einbauten, Bauwerken, Schachtabdeckungen, Sinkkastenaufsätze im Leistungsumfang des AN enthalten ist, gehören alle dadurch verursachten Erschwernisse zum Leistungsumfang.

- Die Kosten für das Erstellen von Abrechnungsplänen (Lagepläne, Höhenpläne, etc.) nach Abschluss der Bauarbeiten sind einzurechnen. Übergabe der Pläne erfolgt in Papier und digital im DWG-Format. Die DWG wird stellt der AG gegebenenfalls zur Verfügung.

**2.1.10 Baustelle einrichten freimachen Geländefläche**
STLB-Bau 10/2025 000
Baustelle für sämtliche aufgeführte Leistungen, einrichten, freimachen der dazu erforderlichen Geländeflächen, Flächen sind im Lageplan ausgewiesen.
Menge: 2,000 St

**2.1.20 Baustelle räumen Flächen wiederherstellen**
STLB-Bau 2025-10 000
Baustelle für sämtliche aufgeführte Leistungen, räumen, Geländeflächen, auf denen sich Baustelleneinrichtungen befunden haben, dem früheren Zustand entsprechend herstellen, Befestigungen der Lager- und Arbeitsplätze räumen, im Baugrund befindliche Teile der Baustelleneinrichtung (z. B. Fundamente, Pfähle, Leitungen, Kanäle) räumen.
Menge: 2,000 St
Leistungsbereichkatalog: 000

**2.1.30 Baustelleneinr. vorhalten**
STLB-Bau 2025-10 000
Baustelleneinrichtung für sämtliche aufgeführte Leistungen, vorhalten, Flächen und deren Nutzungsdauer sind im Lageplan ausgewiesen,
Positionsmenge = Produkt aus '1 St'
(Vorhaltemenge)
mal '10'
(Vorhaltedauer).
Menge: 10,000 StMt
Leistungsbereichkatalog: 000

**2.1.40 Verkehrssicherungseinr. aufbauen abbauen**
STLB-Bau 2025-10 000
Verkehrssicherungseinrichtungen zur Aufrechterhaltung des öffentlichen und Anlieger-Verkehrs sowie für die verkehrsgerechte Sicherung von Arbeitsstellen aufgrund behördlicher Anordnungen, temporär, aufbauen und abbauen, nach den Richtlinien zur Sicherung von Arbeitsstellen an Straßen (RSA).
Menge: 4,000 St
Leistungsbereichkatalog: 000

**2.1.50 Reinigen Ende Rein.zwischend.**
Baustellenreinigung
einschl. der Reinigung der Zufahrtsstraßen zu dem Baustellengelände (mind. 250 m zuvor), nach Fertigstellung
sämtliche Bau- und Handwerksarbeiten,
nicht nach Abschluss der Arbeiten, sondern zwischendurch mind. im Abstand von 2 Wochen, oder nach dem Verschmutzungsgrad der Zufahrtsstraßen. Diese Arbeiten
sind unaufgefordert und verlässlich auszuführen, da das
Baustellengelände nur über eine öffentliche Verkehrsfläche zu erreichen ist. (Bei berechtigten Beschwerden
von Anwohnern bzgl. Verschmutzung, Staubentwicklung,
etc. wird die Reinigung umgehend vom Auftraggeber  zu
Lasten des Auftragnehmers veranlasst.)
Menge: 2,000 Stck

**2.1.60 Gesamtdokumentation inkl. modellbasierte Bestandsfortschreibung**
*** Pauschalposition
Erstellung der Gesamtdokumentation zur Baumaßnahme.
Der AN hat mindestens 1 Woche vor der Abnahme die vollständige zusammengeführte Gesamtdokumentation (1-fach in Papierform) nach Checklistenmaster (Inhaltsverzeichnis) geheftet in Ordner DIN A 4, Ordnerbeschriftung und Inhalt, sowie auf Datenträger (Festplatte, Datenstick, DVD, etc.), gemäß Angaben des AG über den erstellten Lieferumfang zu übergeben. Fotodokumentationen soll auch übergeben werden.

Das Prüfexemplar ist (1-fach) 2 Wochen vor der Abnahme zu
übergeben. Die Prüfbemerkungen und Änderungen sind
vollständig vor der Endabgabe zu übernehmen. Die Dokumentation umfasst alle Baustoffe, Baustoffgemische, Fertigteile, Maschinen und Geräte mit den geforderten Unterlagen (Konformitätserklärungen, Eignungsnachweise,
Bauartzulassungen, sonst. Prüfzeugnisse, geprüften statischen
Berechnungen, Verlegepläne, Datenblätter, Messprotokolle,
Bedienungs- und Wartungsvorschriften, Schachtlisten,
Bestandszeichnungen, ASI-Plan, Protokolle der Eigen- und
Fremdüberwachung usw.). Der AN haftet für die Richtigkeit der
übergebenen Unterlagen.

Zusätzlich zu den Revisionsunterlagen sind die objektspezifische Eigenschaften für das Gewerk gemäß Objektkatalog unter der Spalte AG "Projektspezifisches" auszufüllen und zu übergeben.
Menge: 1,000 PSCH

**2.1.70 Vermessungsarbeiten für Absteckung Verkehrsfl.u.BW alle Flächen, Bauwerke, Kabel und Leitungen**
*** Pauschalposition
StL-Nr. 2290193103
Vermessungsarbeiten für die Absteckung von Bauteilen
nach Unterlagen des AG einschließlich aller Geräte-
und Personalkosten durchführen.
Verkehrsflächen (Achsen, Eckausrundungen,
Fahrbahnteiler etc.) und Bauwerke.
Menge: 1,000 PSCH

### Titel 3 Freianlage

#### Bereich 3.1 Oberbodenarbeiten (KG 511)

**3.1.10 Oberboden abtragen laden fördern aufsetzen BG1 SE Abtrag-H bis 10cm**
STLB-Bau 2025-10 003
Oberboden, profilgerecht abtragen, laden, fördern und auf Miete setzen, Bodengruppe 1 DIN 18915 (organisch), eine Bodengruppe, Bodengruppe 1 SE DIN 18196 (enggestufter Sand), Abtragshöhe bis 10 cm, Mengenermittlung nach Aufmaß an der Lagerstelle.
Menge: 40,000 m3
Leistungsbereichkatalog: 003

**3.1.20 Oberboden laden fördern auftragen BG1 SE D bis 10cm**
STLB-Bau 2025-10 003
Oberboden, von Miete laden, fördern, profilgerecht auftragen, Bodengruppe 1 DIN 18915 (organisch), eine Bodengruppe, Bodengruppe 1 SE DIN 18196 (enggestufter Sand), Auftragsdicke bis 10 cm, Mengenermittlung nach Aufmaß an der Auftragstelle.
Menge: 20,000 m3
Leistungsbereichkatalog: 003

**3.1.30 Oberboden abtragen laden transp. LKW AN entsorgen Vergüt.Entsorg. AN AVV170504 BG1 OH Abtrag-H bis 10cm**
STLB-Bau 2025-10 003
Oberboden, profilgerecht abtragen und direkt auf LKW des AN laden, transportieren, entsorgen, Vergütung der Entsorgung übernimmt AN, Abfall ist nicht gefährlich, nicht schadstoffbelastet, Abfallschlüssel nach AVV (Abfallverzeichnis-Verordnung) 170504 Boden/Stein, zum Lager oder zur Anlage nach Wahl des AN, Bodengruppe 1 DIN 18915 (organisch), eine Bodengruppe, Bodengruppe 1 OH DIN 18196 (grob- bis gemischtkörniger Boden mit Beimengungen humoser Art), Abtragshöhe bis 10 cm, Mengenermittlung nach Aufmaß an der Entnahmestelle.
Menge: 14,000 m3
Leistungsbereichkatalog: 003

**3.1.40 Oberboden liefern auftragen BG1 GE D bis 10cm**
STLB-Bau 2025-10 003
Oberboden, liefern, profilgerecht auftragen, Bodengruppe 1 DIN 18915 (organisch), eine Bodengruppe, Bodengruppe 1 GE DIN 18196 (enggestufter Kies), Auftragsdicke bis 10 cm, Mengenermittlung nach Aufmaß an der Auftragstelle.
Menge: 2,000 m3
Leistungsbereichkatalog: 003

#### Bereich 3.2 Terrasse und westliche Gehwege

*Hinweis: Vorbemerkungen*
Die Rinne wird abgerechnet nach eingebauter Länge.
Es sind alle Arbeiten in den EP einzurechnen.
Die Dehnungsfugen sind gerade einzubringen.

**3.2.10 Boden lösen fördern lagern Abtrag-T 0,5m SW**
STLB-Bau 2025-10 002
Boden
profilgerecht lösen, fördern und lagern, Abfall ist nicht gefährlich, nicht schadstoffbelastet, ohne Festlegung eines Zuordnungskriteriums LAGA/DepVO/EBV/RuVA, Abtragtiefe bis 0,5 m,
Homogenbereich 1, mit einer Bodengruppe, Bodengruppe 1 SW DIN 18196 (weitgestuftes Sand-Kies-Gemisch), Tiefe oberer Horizont des Homogenbereiches von 0 m, Tiefe unterer Horizont des Homogenbereiches bis 2 m,
Baumaßnahme der Geotechnischen Kategorie 1 DIN 4020,
- Konsistenz DIN EN ISO 14688-1 fest, Mengenermittlung nach Aufmaß an Abtragprofilen.
Menge: 40,000 m3
Leistungsbereichkatalog: 002

**3.2.20 Boden lösen lagern Abtrag-T 1,5m GW**
STLB-Bau 2025-10 002
Boden
profilgerecht lösen und seitlich lagern, Abfall ist nicht gefährlich, Werte gemäß Ersatzbaustoffverordnung 2023 sind eingehalten, Charakterisierung Bodenmaterial Klasse BM-0 Sand nach EBV 2023, Anlage 1, Tabelle 3, Abtragtiefe bis 1,5 m,
Homogenbereich 1, mit einer Bodengruppe, Bodengruppe 1 GW DIN 18196 (weitgestuftes Kies-Sand-Gemisch), Tiefe oberer Horizont des Homogenbereiches von 0 m, Tiefe unterer Horizont des Homogenbereiches bis 2 m,
Baumaßnahme der Geotechnischen Kategorie 1 DIN 4020,
- Konsistenz DIN EN ISO 14688-1 fest, Mengenermittlung nach Aufmaß an Abtragprofilen.
Menge: 45,000 m3
Leistungsbereichkatalog: 002

**3.2.30 Boden gelagert einbauen GW verdichten Einbau-H 1,75m**
STLB-Bau 2025-10 002
Boden, seitlich gelagert, profilgerecht einbauen, mit einer Bodengruppe, Bodengruppe 1 GW DIN 18196 (weitgestuftes Kies-Sand-Gemisch), verdichten, Einbauhöhe bis 1,75 m, Mengenermittlung nach Aufmaß an der Auftragsstelle.
Menge: 45,000 m3
Leistungsbereichkatalog: 002

**3.2.40 Planum Abweichung +/-2cm EV2 45MPa**
STLB-Bau 2025-10 002
Planum herstellen, zulässige Abweichung von der Sollhöhe +/- 2 cm, Verformungsmodul mind. EV2 45 MPa.
Menge: 200,000 m2
Leistungsbereichkatalog: 002

**3.2.50 Boden liefern einbauen SE verdichten**
STLB-Bau 2025-10 002
Boden, liefern, profilgerecht einbauen, mit einer Bodengruppe, Bodengruppe 1 SE DIN 18196 (enggestufter Sand), verdichten, Mengenermittlung nach Aufmaß auf dem Fahrzeug.
Menge: 30,000 m3
Leistungsbereichkatalog: 002

**3.2.60 STS Bk0,3 EV2 80MPa 0/32 D 15cm**
STLB-Bau 2025-10 080
Schottertragschicht ZTV SoB-StB, Belastungsklasse RStO 12/24 Bk0,3, Verformungsmodul auf der Oberfläche mind. EV2 80 MPa, aus Baustoffgemisch für Schottertragschicht, Körnung 0/32, Schichtdicke 15 cm, abgerechnet wird nach Auftragprofilen.
Menge: 180,000 m2
Leistungsbereichkatalog: 080

**3.2.70 TS Dränbeton C20/25 D 15cm**
STLB-Bau 2025-10 080
Dränbetontragschicht gemäß Merkblatt für versickerungsfähige Verkehrsflächen M VV, C 20/25, Dicke 15 cm.
Menge: 200,000 m2
Leistungsbereichkatalog: 080

**3.2.80 Dehnungsfuge in Plattenbel. herst. Naturst., 6-12 cm Fugenbreite 10 mm Unterf.+el.Fug-m.**
StL-Nr. 229155112101
Dehnungsfugen in Plattenbelägen herstellen.
Platten aus Naturstein,
Dicke über 6 bis 12 cm.
Fugenbreite 10 mm.
Verfüllung mit Unterfüllung aus mit Band aus PU-
Kautschuk mit Shore A-Härte (ShA) 50 +/-10, nach DIN
ISO 7619-1: 2012-02 und elastischer Fugenmasse,
Vergusstiefe 8 +/- 2 mm.
Menge: 25,000 m

**3.2.90 Dehnungsfuge in Bettung herstellen Plattenbelag Einlage PU**
StL-Nr. 2291550121
Dehnungsfugen in Bettung aus Beton bei Pflasterdecken
und Plattenbelägen in einer Breite von 8mm bis 15 mm
herstellen.
Fuge unter Plattenbelag.
Bewegungsfuge mit Band aus PU-Kautschuk mit Shore A-
Härte (ShA) 50 +/-10, nach DIN ISO 7619-1: 2012-02.
Menge: 25,000 m

**3.2.100 Entwässerungsrinne A15 NW 150mm Polymerbeton U-Kastenrinne Abdeck. Stahl verz**
STLB-Bau 2025-10 009
Entwässerungsrinne für Oberflächenwasser DIN EN 1433 und DIN 19580, Klasse A 15, Nennweite 150 mm, aus Polymerbeton, Kastenrinne, U-Querschnitt, mit mind. 0,5 % Eigengefälle, mit Abdeckung aus verzinktem Stahl, als Längsprofilrost, mit Kantenschutz aus verzinktem Stahl, ohne Arretierung, Bewertungsgruppe Rutschgefahr R 11 ASR A1.5, einschl. Fundament, aus Normalbeton C 20/25 DIN 1045-2,
Hersteller und Typ '....................................................'
vom Bieter einzutragen.
Menge: 25,000 m
Leistungsbereichkatalog: 009

**3.2.110 Plattenbelag Natursteinpl. rechteckig 100 x 50cm D 3 cm Granit grau fein bearbeitet, gebunden mit Klebemörtel, Terrasse Bk0,3 Pflasterfugenmörtel reaktionsharzgeb. einbringen**
Plattenbelag aus Platten aus Naturstein, gebundene Bauweise, rechteckige Platte, Maße 50/100 cm, Bruchlast Klasse 2, Dicke 3 cm, Gesteinsart Granit, Farbton grau, Oberfläche fein bearbeitet, Tragschicht wird gesondert vergütet, gebunden mit Klebemörtel,  in parallelen Reihen im Halbsteinverband, auf Terrassen, Verkehrsbelastungsklasse 1, reaktionsharzgebundenen Pflasterfugenmörtel auf Polyurethanbasis einbringen, nicht wasserdurchlässig, Fugenbreite 5 mm.
Menge: 180,000 m2

**3.2.120 Anschlussfuge abdichten Wand elast.Dichtstoff**
STLB-Bau 2025-10 034
Anschlussfuge abdichten zwischen Wand aus Putz, und Fliesen/Platten, innen, mit elastischem Dichtstoff, transparent, Verhältnis Fugenbreite zu Dichtstofftiefe 1:1.
Menge: 30,000 m
Leistungsbereichkatalog: 034

**3.2.130 Plattenbelag anpassen schneiden T bis 10cm Einfassungen**
STLB-Bau 2025-10 080
Plattenbelag anpassen durch Schneiden, Tiefe bis 10 cm, an Einfassungen.
Menge: 100,000 m
Leistungsbereichkatalog: 080

**3.2.140 Betonbord TB8/25 grau Fundament Rückenstütze 2seitig C20/25 D 15cm B 15cm**
STLB-Bau 2025-10 080
Bordstein aus Beton, TL Pflaster-StB und DIN EN 1340, Form TB 8/25, Farbton grau, mit Fundament und 2-seitiger Rückenstütze aus Beton mit einer Zusammensetzung C 20/25 DIN 1045-2, Bettungsdicke 15 cm, Breite der Rückenstütze 15 cm, Kurven mit geraden Bordsteinen ausführen, Länge 500 mm, Fugen geschlossen, mit Mörtel, mit Bewegungsfugen alle 12 m, Fugenbreite 10 mm, mit Elastomer-Fugenprofilen.
Menge: 200,000 m
Leistungsbereichkatalog: 080

**3.2.150 Trennschnitt Bordstein Beton TB8/25**
STLB-Bau 2025-10 080
Trennschnitt an Bordstein, Betonbordstein, Form TB 8/25.
Menge: 3,000 m
Leistungsbereichkatalog: 080

**3.2.160 Kontrollprüfung TSoB Verformungsmodul dynamischer Lastplattendruckversuch**
STLB-Bau 2025-10 080
Kontrollprüfung ZTV SoB-StB auf besondere Anordnung des AG, für Tragschicht ohne Bindemittel, Prüfung für Verformungsmodul, mit dynamischem Lastplattendruckversuch TP BF-StB.
Menge: 2,000 St
Leistungsbereichkatalog: 080

**3.2.170 Kontrollprüfung TSoB Verformungsmodul statischer Lastplattendruckversuch**
STLB-Bau 2025-10 080
Kontrollprüfung ZTV SoB-StB auf besondere Anordnung des AG, für Tragschicht ohne Bindemittel, Prüfung für Verformungsmodul, mit statischem Lastplattendruckversuch DIN 18134.
Menge: 2,000 St
Leistungsbereichkatalog: 080

**3.2.180 Belastungsfahrzeug bereitstellen**
StL-Nr. 19101707
Belastungsfahrzeug als Gegengewicht (z.B. ausreichend
beladener Lkw) für Plattendruckversuch bei Kontrollprüfungen bereitstellen.
Menge: 4,000 h

#### Bereich 3.3 Östliche Gehwege

**3.3.10 Boden lösen fördern lagern Abtrag-T 0,5m SW**
STLB-Bau 2025-10 002
Boden
profilgerecht lösen, fördern und lagern, Abfall ist nicht gefährlich, nicht schadstoffbelastet, ohne Festlegung eines Zuordnungskriteriums LAGA/DepVO/EBV/RuVA, Abtragtiefe bis 0,5 m,
Homogenbereich 1, mit einer Bodengruppe, Bodengruppe 1 SW DIN 18196 (weitgestuftes Sand-Kies-Gemisch), Tiefe oberer Horizont des Homogenbereiches von 0 m, Tiefe unterer Horizont des Homogenbereiches bis 2 m,
Baumaßnahme der Geotechnischen Kategorie 1 DIN 4020,
- Konsistenz DIN EN ISO 14688-1 fest, Mengenermittlung nach Aufmaß an Abtragprofilen.
Menge: 60,000 m3
Leistungsbereichkatalog: 002

**3.3.20 Boden lösen lagern Abtrag-T 1,5m GW**
STLB-Bau 2025-10 002
Boden
profilgerecht lösen und seitlich lagern, Abfall ist nicht gefährlich, Werte gemäß Ersatzbaustoffverordnung 2023 sind eingehalten, Charakterisierung Bodenmaterial Klasse BM-0 Sand nach EBV 2023, Anlage 1, Tabelle 3, Abtragtiefe bis 1,5 m,
Homogenbereich 1, mit einer Bodengruppe, Bodengruppe 1 GW DIN 18196 (weitgestuftes Kies-Sand-Gemisch), Tiefe oberer Horizont des Homogenbereiches von 0 m, Tiefe unterer Horizont des Homogenbereiches bis 2 m,
Baumaßnahme der Geotechnischen Kategorie 1 DIN 4020,
- Konsistenz DIN EN ISO 14688-1 fest, Mengenermittlung nach Aufmaß an Abtragprofilen.
Menge: 50,000 m3
Leistungsbereichkatalog: 002

**3.3.30 Boden gelagert einbauen GW verdichten Einbau-H 1,75m**
STLB-Bau 2025-10 002
Boden, seitlich gelagert, profilgerecht einbauen, mit einer Bodengruppe, Bodengruppe 1 GW DIN 18196 (weitgestuftes Kies-Sand-Gemisch), verdichten, Einbauhöhe bis 1,75 m, Mengenermittlung nach Aufmaß an der Auftragsstelle.
Menge: 50,000 m3
Leistungsbereichkatalog: 002

**3.3.40 Planum Abweichung +/-2cm EV2 45MPa**
STLB-Bau 2025-10 002
Planum herstellen, zulässige Abweichung von der Sollhöhe +/- 2 cm, Verformungsmodul mind. EV2 45 MPa.
Menge: 250,000 m2
Leistungsbereichkatalog: 002

**3.3.50 Boden liefern einbauen SE verdichten**
STLB-Bau 2025-10 002
Boden, liefern, profilgerecht einbauen, mit einer Bodengruppe, Bodengruppe 1 SE DIN 18196 (enggestufter Sand), verdichten, Mengenermittlung nach Aufmaß auf dem Fahrzeug.
Menge: 38,000 m3
Leistungsbereichkatalog: 002

**3.3.60 STS Bk0,3 EV2 80MPa 0/32 D 15cm**
STLB-Bau 2025-10 080
Schottertragschicht ZTV SoB-StB, Belastungsklasse RStO 12/24 Bk0,3, Verformungsmodul auf der Oberfläche mind. EV2 80 MPa, aus Baustoffgemisch für Schottertragschicht, Körnung 0/32, Schichtdicke 15 cm, abgerechnet wird nach Auftragprofilen.
Menge: 250,000 m2
Leistungsbereichkatalog: 080

**3.3.70 Plattenbelag Betonpl. L/B/D 300/300/60mm grau Bettung Brechsand-Splitt 0/5 D 4+/-1cm Gehweg Kiessand 0/4 einkehren einschlämmen B 5+/-1mm**
STLB-Bau 2025-10 080
Plattenbelag aus Platten aus Beton, ungebundene Bauweise, Maße L/B/D 300/300/60 mm, Plattenmaßabweichung P, Diagonalabweichung K, Witterungswiderstand D, Biegezugfestigkeit U, Abriebwiderstand I, Bruchlast Klasse 7, Farbton grau, Platten einschichtig, Tragschicht wird gesondert vergütet, Bettung aus Baustoffgemisch Körnung 0/5 aus natürlichen gebrochenen Gesteinskörnungen (Brechsand-Splitt-Gemisch), TL Pflaster-StB Kategorie GU, Dicke 4 +/- 1 cm, in Gehwegen, Baustoffgemisch für Fugen, Körnung 0/4 aus natürlichen ungebrochenen Gesteinskörnungen (Kiessand) einkehren und einschlämmen, Fugenbreite 5 +/- 2 mm.
Menge: 250,000 m2
Leistungsbereichkatalog: 080

**3.3.80 Plattenbelag anpassen schneiden T bis 10cm Einfassungen**
STLB-Bau 2025-10 080
Plattenbelag anpassen durch Schneiden, Tiefe bis 10 cm, an Einfassungen.
Menge: 10,000 m
Leistungsbereichkatalog: 080

**3.3.90 Betonbord TB8/25 grau Fundament Rückenstütze 2seitig C20/25 D 15cm B 15cm**
STLB-Bau 2025-10 080
Bordstein aus Beton, TL Pflaster-StB und DIN EN 1340, Form TB 8/25, Farbton grau, mit Fundament und 2-seitiger Rückenstütze aus Beton mit einer Zusammensetzung C 20/25 DIN 1045-2, Bettungsdicke 15 cm, Breite der Rückenstütze 15 cm, Kurven mit geraden Bordsteinen ausführen, Länge 500 mm, Fugen geschlossen, mit Mörtel, mit Bewegungsfugen alle 12 m, Fugenbreite 10 mm, mit Elastomer-Fugenprofilen.
Menge: 130,000 m
Leistungsbereichkatalog: 080

**3.3.100 Trennschnitt Bordstein Beton TB8/25**
STLB-Bau 2025-10 080
Trennschnitt an Bordstein, Betonbordstein, Form TB 8/25.
Menge: 15,000 m
Leistungsbereichkatalog: 080

**3.3.110 Kontrollprüfung TSoB Verformungsmodul dynamischer Lastplattendruckversuch**
STLB-Bau 2025-10 080
Kontrollprüfung ZTV SoB-StB auf besondere Anordnung des AG, für Tragschicht ohne Bindemittel, Prüfung für Verformungsmodul, mit dynamischem Lastplattendruckversuch TP BF-StB.
Menge: 2,000 St
Leistungsbereichkatalog: 080

**3.3.120 Kontrollprüfung TSoB Verformungsmodul statischer Lastplattendruckversuch**
STLB-Bau 2025-10 080
Kontrollprüfung ZTV SoB-StB auf besondere Anordnung des AG, für Tragschicht ohne Bindemittel, Prüfung für Verformungsmodul, mit statischem Lastplattendruckversuch DIN 18134.
Menge: 2,000 St
Leistungsbereichkatalog: 080

**3.3.130 Belastungsfahrzeug bereitstellen**
StL-Nr. 19101707
Belastungsfahrzeug als Gegengewicht (z.B. ausreichend
beladener Lkw) für Plattendruckversuch bei Kontrollprüfungen bereitstellen.
Menge: 4,000 h

#### Bereich 3.4 Bodenarbeiten (KG 512)

**3.4.10 Boden lösen fördern lagern Abtrag-T 2,5m SU**
STLB-Bau 2025-10 002
Boden
profilgerecht lösen, fördern und lagern, Abfall ist nicht gefährlich, nicht schadstoffbelastet, ohne Festlegung eines Zuordnungskriteriums LAGA/DepVO/EBV/RuVA, Abtragtiefe bis 2,5 m,
Homogenbereich 1, mit einer Bodengruppe, Bodengruppe 1 SU DIN 18196 (Sand-Schluff-Gemisch), Tiefe oberer Horizont des Homogenbereiches von 0 m, Tiefe unterer Horizont des Homogenbereiches bis 2 m,
Baumaßnahme der Geotechnischen Kategorie 1 DIN 4020,
- Konsistenz DIN EN ISO 14688-1 fest, Mengenermittlung nach Aufmaß an Abtragprofilen.
Menge: 10,000 m3
Leistungsbereichkatalog: 002

**3.4.20 Boden auf Baustelle gelagert einbauen GU verdichten**
STLB-Bau 2025-10 002
Boden, auf der Baustelle gelagert, profilgerecht einbauen, mit einer Bodengruppe, Bodengruppe 1 GU DIN 18196 (Kies-Schluff-Gemisch), verdichten, Mengenermittlung nach Auftragprofilen.
Menge: 10,000 m3
Leistungsbereichkatalog: 002

**3.4.30 Boden liefern einbauen SE verdichten**
STLB-Bau 2025-10 002
Boden, liefern, profilgerecht einbauen, mit einer Bodengruppe, Bodengruppe 1 SE DIN 18196 (enggestufter Sand), verdichten, Mengenermittlung nach Aufmaß auf dem Fahrzeug.
Menge: 10,000 m3
Leistungsbereichkatalog: 002

**3.4.40 Abfall nicht gefährlich AVV170504 nicht schadstoffbelastet EBV 2023 BM-0 Sand LKW AN transp. entsorgen Verwertungsanlage bis 10km Vergüt.Entsorg. AN**
STLB-Bau 2025-10 087
Bau- und Abbruchabfälle, Boden, Steine und Baggergut,
nicht gefährlich, Abfallschlüssel nach AVV (Abfallverzeichnis-Verordnung) 170504 Boden/Stein,
nicht schadstoffbelastet, Werte gemäß Ersatzbaustoffverordnung 2023 sind eingehalten,
Charakterisierung Bodenmaterial Klasse BM-0 Sand nach EBV 2023, Anlage 1, Tabelle 3,
auf Baustelle lagernd, in Behälter AN laden, mit LKW des AN transportieren, entsorgen, max. Gesamtgewicht ohne Beschränkung, Behältergröße über 5 bis 7 m3, zur Verwertungsanlage, Transportweg bis 10 km, Vergütung der Entsorgung übernimmt AN.
Menge: 4,000 t
Leistungsbereichkatalog: 087

**3.4.50 Abfall nicht gefährlich AVV170504 schadstoffbelastet EBV 2023 BM-0* LKW AN transp. entsorgen Verwertungsanlage bis 10km Vergüt.Entsorg. AN**
STLB-Bau 2025-10 087
Bau- und Abbruchabfälle, Boden, Steine und Baggergut,
nicht gefährlich, Abfallschlüssel nach AVV (Abfallverzeichnis-Verordnung) 170504 Boden/Stein,
schadstoffbelastet, Werte gemäß Ersatzbaustoffverordnung 2023 sind eingehalten,
Charakterisierung Bodenmaterial Klasse BM-0* nach EBV 2023, Anlage 1, Tabelle 3,
auf Baustelle lagernd, in Behälter AN laden, mit LKW des AN transportieren, entsorgen, max. Gesamtgewicht ohne Beschränkung, Behältergröße über 5 bis 7 m3, zur Verwertungsanlage, Transportweg bis 10 km, Vergütung der Entsorgung übernimmt AN.
Menge: 4,000 t
Leistungsbereichkatalog: 087

**3.4.60 Abfall nicht gefährlich AVV170504 schadstoffbelastet EBV 2023 BM-F0* LKW AN transp. entsorgen Verwertungsanlage bis 10km Vergüt.Entsorg. AN**
STLB-Bau 2025-10 087
Bau- und Abbruchabfälle, Boden, Steine und Baggergut,
nicht gefährlich, Abfallschlüssel nach AVV (Abfallverzeichnis-Verordnung) 170504 Boden/Stein,
schadstoffbelastet, Werte gemäß Ersatzbaustoffverordnung 2023 sind eingehalten,
Charakterisierung Bodenmaterial Klasse BM-F0* nach EBV 2023, Anlage 1, Tabelle 3,
auf Baustelle lagernd, in Behälter AN laden, mit LKW des AN transportieren, entsorgen, max. Gesamtgewicht ohne Beschränkung, Behältergröße über 5 bis 7 m3, zur Verwertungsanlage, Transportweg bis 10 km, Vergütung der Entsorgung übernimmt AN.
Menge: 4,000 t
Leistungsbereichkatalog: 087

**3.4.70 Abfall nicht gefährlich AVV170504 schadstoffbelastet EBV 2023 BM-F1 LKW AN transp. entsorgen Verwertungsanlage bis 10km Vergüt.Entsorg. AN**
STLB-Bau 2025-10 087
Bau- und Abbruchabfälle, Boden, Steine und Baggergut,
nicht gefährlich, Abfallschlüssel nach AVV (Abfallverzeichnis-Verordnung) 170504 Boden/Stein,
schadstoffbelastet, Werte gemäß Ersatzbaustoffverordnung 2023 sind eingehalten,
Charakterisierung Bodenmaterial Klasse BM-F1 nach EBV 2023, Anlage 1, Tabelle 3,
auf Baustelle lagernd, in Behälter AN laden, mit LKW des AN transportieren, entsorgen, max. Gesamtgewicht ohne Beschränkung, Behältergröße über 5 bis 7 m3, zur Verwertungsanlage, Transportweg bis 10 km, Vergütung der Entsorgung übernimmt AN.
Menge: 4,000 t
Leistungsbereichkatalog: 087

**3.4.80 Abfall nicht gefährlich AVV170504 schadstoffbelastet EBV 2023 BM-F2 LKW AN transp. entsorgen Verwertungsanlage bis 10km Vergüt.Entsorg. AN**
STLB-Bau 2025-10 087
Bau- und Abbruchabfälle, Boden, Steine und Baggergut,
nicht gefährlich, Abfallschlüssel nach AVV (Abfallverzeichnis-Verordnung) 170504 Boden/Stein,
schadstoffbelastet, Werte gemäß Ersatzbaustoffverordnung 2023 sind eingehalten,
Charakterisierung Bodenmaterial Klasse BM-F2 nach EBV 2023, Anlage 1, Tabelle 3,
auf Baustelle lagernd, in Behälter AN laden, mit LKW des AN transportieren, entsorgen, max. Gesamtgewicht ohne Beschränkung, Behältergröße über 5 bis 7 m3, zur Verwertungsanlage, Transportweg bis 10 km, Vergütung der Entsorgung übernimmt AN.
Menge: 4,000 t
Leistungsbereichkatalog: 087

**3.4.90 Abfall nicht gefährlich AVV170504 schadstoffbelastet EBV 2023 BM-F3 LKW AN transp. entsorgen Verwertungsanlage bis 10km Vergüt.Entsorg. AN**
STLB-Bau 2025-10 087
Bau- und Abbruchabfälle, Boden, Steine und Baggergut,
nicht gefährlich, Abfallschlüssel nach AVV (Abfallverzeichnis-Verordnung) 170504 Boden/Stein,
schadstoffbelastet, Werte gemäß Ersatzbaustoffverordnung 2023 sind eingehalten,
Charakterisierung Bodenmaterial Klasse BM-F3 nach EBV 2023, Anlage 1, Tabelle 3 und Tabelle 4,
auf Baustelle lagernd, in Behälter AN laden, mit LKW des AN transportieren, entsorgen, max. Gesamtgewicht ohne Beschränkung, Behältergröße über 5 bis 7 m3, zur Verwertungsanlage, Transportweg bis 10 km, Vergütung der Entsorgung übernimmt AN.
Menge: 4,000 t
Leistungsbereichkatalog: 087

**3.4.100 Abfall gefährlich AVV170503* schadstoffbelastet LKW AN transp. entsorgen Vergüt.Entsorg. AN**
STLB-Bau 2025-04 087
Bau- und Abbruchabfälle, Boden, Steine und Baggergut,
gefährlich, Abfallschlüssel nach AVV (Abfallverzeichnis-Verordnung) 170503* Boden und Steine,
schadstoffbelastet,
Abfall eingestuft als 'belastet nach Deponieverordnung für DK 0'

gemäß Parameterliste 'wird über Haufwerksbeprobung
ermittelt'

Schadstoff 2 PAK TRGS 524, DGUV-Regel 101-004, TRGS 551, Schadstoff MKW TRGS 524, DGUV-Regel 101-004,
auf Baustelle lagernd, in Behälter AN laden, mit LKW des AN transportieren, entsorgen, max. Gesamtgewicht ohne Beschränkung, Behältergröße nach Wahl des AN, zum zugelassenem Lager oder zur Anlage nach Wahl des AN,
Anlage (Bezeichnung/Ort) '....................................................'
vom Bieter einzutragen,
Entsorgungsnachweis gemäß Nachweisverordnung ist erforderlich, Vergütung der Entsorgung übernimmt AN, Mengenermittlung nach Wiegekarte.
Menge: 1,000 t
Leistungsbereichkatalog: 087

**3.4.110 Abfall gefährlich AVV170503* schadstoffbelastet DKI LKW AN transp. entsorgen Vergüt.Entsorg. AN**
STLB-Bau 2025-04 087
Bau- und Abbruchabfälle, Boden, Steine und Baggergut,
gefährlich, Abfallschlüssel nach AVV (Abfallverzeichnis-Verordnung) 170503* Boden und Steine,
schadstoffbelastet, belastet nach Deponieverordnung für DK I, Schadstoff 2 PAK TRGS 524, DGUV-Regel 101-004, TRGS 551, Schadstoff MKW TRGS 524, DGUV-Regel 101-004,
auf Baustelle lagernd, in Behälter AN laden, mit LKW des AN transportieren, entsorgen, max. Gesamtgewicht ohne Beschränkung, Behältergröße nach Wahl des AN, zum zugelassenem Lager oder zur Anlage nach Wahl des AN,
Anlage (Bezeichnung/Ort) '....................................................'
vom Bieter einzutragen,
Entsorgungsnachweis gemäß Nachweisverordnung ist erforderlich, Vergütung der Entsorgung übernimmt AN, Mengenermittlung nach Wiegekarte.
Menge: 4,000 t
Leistungsbereichkatalog: 087

**3.4.120 Abfall gefährlich AVV170503* schadstoffbelastet DKII LKW AN transp. entsorgen Vergüt.Entsorg. AN**
STLB-Bau 2025-04 087
Bau- und Abbruchabfälle, Boden, Steine und Baggergut,
gefährlich, Abfallschlüssel nach AVV (Abfallverzeichnis-Verordnung) 170503* Boden und Steine,
schadstoffbelastet, belastet nach Deponieverordnung für DK II, Schadstoff 2 PAK TRGS 524, DGUV-Regel 101-004, TRGS 551, Schadstoff MKW TRGS 524, DGUV-Regel 101-004,
auf Baustelle lagernd, in Behälter AN laden, mit LKW des AN transportieren, entsorgen, max. Gesamtgewicht ohne Beschränkung, Behältergröße nach Wahl des AN, zum zugelassenem Lager oder zur Anlage nach Wahl des AN,
Anlage (Bezeichnung/Ort) '....................................................'
vom Bieter einzutragen,
Entsorgungsnachweis gemäß Nachweisverordnung ist erforderlich, Vergütung der Entsorgung übernimmt AN, Mengenermittlung nach Wiegekarte.
Menge: 4,000 t
Leistungsbereichkatalog: 087

**3.4.130 Abfall gefährlich AVV170503* schadstoffbelastet DKIII LKW AN transp. entsorgen Vergüt.Entsorg. AN**
STLB-Bau 2025-04 087
Bau- und Abbruchabfälle, Boden, Steine und Baggergut,
gefährlich, Abfallschlüssel nach AVV (Abfallverzeichnis-Verordnung) 170503* Boden und Steine,
schadstoffbelastet, belastet nach Deponieverordnung für DK III, Schadstoff 2 PAK TRGS 524, DGUV-Regel 101-004, TRGS 551, Schadstoff MKW TRGS 524, DGUV-Regel 101-004,
auf Baustelle lagernd, in Behälter AN laden, mit LKW des AN transportieren, entsorgen, max. Gesamtgewicht ohne Beschränkung, Behältergröße nach Wahl des AN, zum zugelassenem Lager oder zur Anlage nach Wahl des AN,
Anlage (Bezeichnung/Ort) '....................................................'
vom Bieter einzutragen,
Entsorgungsnachweis gemäß Nachweisverordnung ist erforderlich, Vergütung der Entsorgung übernimmt AN, Mengenermittlung nach Wiegekarte.
Menge: 4,000 t
Leistungsbereichkatalog: 087

#### Bereich 3.5 Mauern, Wände (KG 533)

**3.5.10 Boden lösen lagern Abtrag-T 1,5m GW**
STLB-Bau 2025-10 002
Boden
profilgerecht lösen und seitlich lagern, Abfall ist nicht gefährlich, Werte gemäß Ersatzbaustoffverordnung 2023 sind eingehalten, Charakterisierung Bodenmaterial Klasse BM-0 Sand nach EBV 2023, Anlage 1, Tabelle 3, Abtragtiefe bis 1,5 m,
Homogenbereich 1, mit einer Bodengruppe, Bodengruppe 1 GW DIN 18196 (weitgestuftes Kies-Sand-Gemisch), Tiefe oberer Horizont des Homogenbereiches von 0 m, Tiefe unterer Horizont des Homogenbereiches bis 2 m,
Baumaßnahme der Geotechnischen Kategorie 1 DIN 4020,
- Konsistenz DIN EN ISO 14688-1 fest, Mengenermittlung nach Aufmaß an Abtragprofilen.
Menge: 7,000 m3
Leistungsbereichkatalog: 002

**3.5.20 Boden gelagert einbauen GW verdichten Einbau-H 1,75m**
STLB-Bau 2025-10 002
Boden, seitlich gelagert, profilgerecht einbauen, mit einer Bodengruppe, Bodengruppe 1 GW DIN 18196 (weitgestuftes Kies-Sand-Gemisch), verdichten, Einbauhöhe bis 1,75 m, Mengenermittlung nach Aufmaß an der Auftragsstelle.
Menge: 3,000 m3
Leistungsbereichkatalog: 002

**3.5.30 Planum Abweichung +/-2cm EV2 45MPa**
STLB-Bau 2025-10 002
Planum herstellen, zulässige Abweichung von der Sollhöhe +/- 2 cm, Verformungsmodul mind. EV2 45 MPa.
Menge: 20,000 m2
Leistungsbereichkatalog: 002

**3.5.40 Boden liefern einbauen SE verdichten**
STLB-Bau 2025-10 002
Boden, liefern, profilgerecht einbauen, mit einer Bodengruppe, Bodengruppe 1 SE DIN 18196 (enggestufter Sand), verdichten, Mengenermittlung nach Aufmaß auf dem Fahrzeug.
Menge: 3,000 m3
Leistungsbereichkatalog: 002

**3.5.50 Fundament aus Normalbeton C20/25**
Fundament, aus Normalbeton C 20/25 DIN 1045-2, Ausführung gemäß Einzelbeschreibung,
Menge: 4,000 m³

**3.5.60 Klinkermauer freistehend herstellen, Mauerstätke: 24 cm**
Freistehende Klinkermauer
mit beidseitiger Verblendung herstellen
unter lagenweiser Verfüllung des Zwischenraumes mit
Beton C 20/25
Bewehrung: konstruktiv
Mauerstätke: 24 cm
Mauerhöhe: ca. 6 Steinschichten
Klinker/Vormauerziegel gem. DIN 105-KHLz - 28 - 1,6
Klinker wie bei der Fassade des Geb. 5
Farbton: schwach rot blau bunt,
Oberfläche: Kohlebrand
Sortierung: Seelhorster Gärten
Ausführung als wilder Verband
Format: DF (240 x 115 x 51)
Überbindemaß: min. 45 mm
Erstellung des Sichtmauerwerks unter Verwendung von auf
das Saugverhalten des Vormauerziegels abgestimmtem
Vormauermörtel der Mörtelgruppe IIa als
Werktrockenmörtel
Mauern und vollfugige Verfugen in einem Arbeitsgang
Mörtelfarbe: dunkel - wie Fassade Geb. 5
Lagerfugen / Stoßfugen gem. DIN 1053: 12 mm / 10 mm
bis zu 1,00 m Höhe ist Sperrmörtel zu verwenden
Gründung der Klinker auf vorspringendem Fundament
gemäß Ausführungsplan mit gebogenen Verlauf
Menge: 40,000 m

**3.5.70 Vertikale Dränschicht Noppenbahn D 8mm**
STLB-Bau 2025-10 010
Vertikale Dränschicht DIN 4095 aus vlieskaschierten Noppenbahnen, Schichtdicke 8 mm, Streifenbreite bis 50 cm.
Menge: 20,000 m
Leistungsbereichkatalog: 010

**3.5.80 Dränltg TP A PVC-U DN160 Geotextil-ummantelt Graben**
STLB-Bau 2025-10 010
Dränleitung aus Kunststoff-Vollsickerrohr, Form A, PVC-U DIN 1187, DN 160, mit Ummantelung aus Geotextil, in vorh. Graben.
Menge: 15,000 m
Leistungsbereichkatalog: 010

**3.5.90 Kies Sickerpackung einbauen D 15-20cm**
STLB-Bau 2025-10 002
Kies, Körnung 16/32, liefern, für Sickerpackungen, profilgerecht einbauen, in Graben, Schichtdicke über 15 bis 20 cm.
Menge: 5,000 m3
Leistungsbereichkatalog: 002

**3.5.100 Auskl. Sohle/Wand/Decke Graben Geotextil**
STLB-Bau 2025-10 010
Auskleidung der Sohle, der Wände und der Decke des/der Drängrabens/Sickergruben mit geotextilem Filter, Durchlässigkeitsbeiwert kv mind. 0,1 cm/s, Überlappungsbreite 15 cm, Abrechnung nach bedeckter Fläche.
Menge: 4,000 m2
Leistungsbereichkatalog: 010

**3.5.110 Abdichtung Drainagegraben liefern und herstellen**
Abdichten des Drainagegrabens mit einer Schicht  aus
undurchlässigem Material (Lehm, Ton, usw.)
liefern, lagenweise einbauen und verdichten.
Einbauvorschriften und Verlegehinweise beachten.
Dicke in cm: im Mittel 20,0
Menge: 3,750 m³

#### Bereich 3.6 Baukostruktionen in Außenanlagen, sonstiges (KG 539)

*Hinweis: Betonplatte Kühlaggregat*
Biege- und Schneidearbeiten von Betonstahl sind in die EP einzukalkulieren.

**3.6.10 Boden lösen fördern lagern Abtrag-T 0,5m SW**
STLB-Bau 2025-10 002
Boden
profilgerecht lösen, fördern und lagern, Abfall ist nicht gefährlich, nicht schadstoffbelastet, ohne Festlegung eines Zuordnungskriteriums LAGA/DepVO/EBV/RuVA, Abtragtiefe bis 0,5 m,
Homogenbereich 1, mit einer Bodengruppe, Bodengruppe 1 SW DIN 18196 (weitgestuftes Sand-Kies-Gemisch), Tiefe oberer Horizont des Homogenbereiches von 0 m, Tiefe unterer Horizont des Homogenbereiches bis 2 m,
Baumaßnahme der Geotechnischen Kategorie 1 DIN 4020,
- Konsistenz DIN EN ISO 14688-1 fest, Mengenermittlung nach Aufmaß an Abtragprofilen.
Menge: 6,000 m3
Leistungsbereichkatalog: 002

**3.6.20 Planum Abweichung +/-2cm EV2 45MPa**
STLB-Bau 2025-10 002
Planum herstellen, zulässige Abweichung von der Sollhöhe +/- 2 cm, Verformungsmodul mind. EV2 45 MPa.
Menge: 12,000 m2
Leistungsbereichkatalog: 002

**3.6.30 STS Bk0,3 EV2 80MPa 0/32 D 15cm**
STLB-Bau 2025-10 080
Schottertragschicht ZTV SoB-StB, Belastungsklasse RStO 12/24 Bk0,3, Verformungsmodul auf der Oberfläche mind. EV2 80 MPa, aus Baustoffgemisch für Schottertragschicht, Körnung 0/32, Schichtdicke 15 cm, abgerechnet wird nach Auftragprofilen.
Menge: 8,000 m2
Leistungsbereichkatalog: 080

**3.6.40 Sauberkeitsschicht Kiessand D 10cm**
STLB-Bau 2025-10 013
Sauberkeitsschicht aus Kiessand, Körnung 0/32, Dicke 10 cm, Untergrund waagerecht.
Menge: 12,000 m2
Leistungsbereichkatalog: 013

**3.6.50 Ortbeton Maschinen-Anlagenfundament Stahlbeton C20/25 XF4 XM1 XC4 XD3 XS1**
STLB-Bau 2025-10 013
Ortbeton Fundament für Maschine/technische Anlage, obere Betonfläche waagerecht, aus Stahlbeton, Normalbeton C 20/25 DIN 1045-2, Expositionsklasse XF4 (Frostangriff, hohe Wassersättigung mit Taumittel), Expositionsklasse XM1 (Betonkorrosion durch mäßige Verschleißbeanspruchung), Expositionsklasse XC4 (Bewehrungskorrosion durch Karbonatisierung, wechselnd nass und trocken), Expositionsklasse XD3 (Bewehrungskorrosion durch Chloride, ausgenommen Meerwasser, wechselnd nass und trocken), Expositionsklasse XS1 (Bewehrungskorrosion durch Chloride aus Meerwasser, salzhaltige Luft, kein Wasserkontakt).
Menge: 3,000 m3
Leistungsbereichkatalog: 013

**3.6.60 Schalung Maschinen-Anlagenfundament**
STLB-Bau 2025-10 013
Schalung Fundament für Maschine/technische Anlage.
Menge: 5,000 m2
Leistungsbereichkatalog: 013

**3.6.70 Betonstahlmatte B500A Lagermatte Fundamentplatte**
STLB-Bau 2025-10 013
Bewehrung aus Betonstahlmatten B500A DIN 488-1, DIN 488-4, als Lagermatte, für Fundamentplatte aus Ortbeton.
Menge: 0,240 t
Leistungsbereichkatalog: 013

*Hinweis: Betonfundamente Lampe und Lautsprecher*

**3.6.80 Boden lösen fördern lagern Abtrag-T 0,7m SW**
STLB-Bau 2025-10 002
Boden
profilgerecht lösen, fördern und lagern, Abfall ist nicht gefährlich, nicht schadstoffbelastet, ohne Festlegung eines Zuordnungskriteriums LAGA/DepVO/EBV/RuVA, Abtragtiefe bis 0,7 m,
Homogenbereich 1, mit einer Bodengruppe, Bodengruppe 1 SW DIN 18196 (weitgestuftes Sand-Kies-Gemisch), Tiefe oberer Horizont des Homogenbereiches von 0 m, Tiefe unterer Horizont des Homogenbereiches bis 2 m,
Baumaßnahme der Geotechnischen Kategorie 1 DIN 4020,
- Konsistenz DIN EN ISO 14688-1 fest, Mengenermittlung nach Aufmaß an Abtragprofilen.
Menge: 4,000 m3
Leistungsbereichkatalog: 002

**3.6.90 Planum Abweichung +/-2cm EV2 45MPa**
STLB-Bau 2025-10 002
Planum herstellen, zulässige Abweichung von der Sollhöhe +/- 2 cm, Verformungsmodul mind. EV2 45 MPa.
Menge: 6,000 m2
Leistungsbereichkatalog: 002

**3.6.100 Sauberkeitsschicht Kiessand D 10cm**
STLB-Bau 2025-10 013
Sauberkeitsschicht aus Kiessand, Körnung 0/32, Dicke 10 cm, Untergrund waagerecht.
Menge: 6,000 m2
Leistungsbereichkatalog: 013

**3.6.110 Einzelfundament Fertigteil L 0,5 m B 0,5 m H 0,6 m C25/30 XF1 XM1**
STLB-Bau 2025-10 013
Fundament als Einzelfundament, als Fertigteil DIN EN 13369 und DIN EN 14991,
Länge '0.5' m,
Breite '0.5' m,
Höhe '0.6' m, Normalbeton C 25/30 DIN 1045-2, Expositionsklasse XF1 (Frostangriff, mäßige Wassersättigung ohne Taumittel), Expositionsklasse XM1 (Betonkorrosion durch mäßige Verschleißbeanspruchung), Aussparungen werden gesondert vergütet, Einbauteile für Fremdleistungen und Bewehrung werden gesondert vergütet.
Menge: 37,000 St
Leistungsbereichkatalog: 013

**3.6.120 Aussparung rechteckig Fertigteil Fundament L bis 25cm B bis 25cm D bis 25cm**
STLB-Bau 2025-10 013
Aussparung, rechteckig, in Betonfertigteilen DIN EN 13369, in Fundament, Länge bis 25 cm, Breite bis 25 cm, Dicke bis 25 cm.
Menge: 37,000 St
Leistungsbereichkatalog: 013

**3.6.130 Boden auf Baustelle gelagert einbauen GU verdichten**
STLB-Bau 2025-10 002
Boden, auf der Baustelle gelagert, profilgerecht einbauen, mit einer Bodengruppe, Bodengruppe 1 GU DIN 18196 (Kies-Schluff-Gemisch), verdichten, Mengenermittlung nach Auftragprofilen.
Menge: 6,000 m3
Leistungsbereichkatalog: 002

#### Bereich 3.7 Sonstige Außenanlage

**3.7.10 Wurzelvorhang T 60cm B 40cm Boden planieren Maschendraht innenlieg. Sackleinwand Holzpfähle in 1m Abst.**
STLB-Bau 2025-10 003
Wurzelvorhang, Grabentiefe 60 cm, Breite 40 cm, Bodengruppe 2a DIN 18915 (nicht bindig, sandig), anfallenden Boden im Baustellenbereich planieren, einlegen einer Schalung aus Maschendraht und innenliegender Sackleinwand, Sicherung der Schalung durch auf der Außenseite eingeschlagene Holzpfähle in 1 m Abstand, Graben verfüllen mit Oberboden der Bodengruppe 2 DIN 18915 (nicht bindig).
Menge: 30,000 m
Leistungsbereichkatalog: 003

### Titel 4 Ingenieurbauwerke

#### Bereich 4.1 Regenwasserkanalisation (KG 541)

*Hinweis: Vorbemerkungen RW Kanalisation*
- Alle nicht wiederverwendbaren Aushubböden sind zur Bereitstellungsfläche des AG innerhalb des Baufeldes zu transportieren, zu sortieren und zu Haufwerken bis max. 300 m3 zur Probeentnahme zu formen.
- Die Positonen beinhalten die Anlieferung und den Einbau der Bauteile.
- Die Herstellung der Schachtbaugruben ist miteinzukalkulieren.
- Zu den Schächten: Die Zu- und Abläufe sind scheitelgleich auszubilden mit 1% Gefälle im Gerinne. Die entsprechenden Höhen sind dem Lageplan zu entnehmen.

**4.1.10 Abwasserkanal PP-MD Regenwasser Steckverbindung OD DN160 SN8 Graben verbaut T 1-1,25m**
STLB-Bau 2025-10 009
Abwasserkanal aus PP-MD (Polypropylen mit mineralischen Additiven)-Vollwandrohren DIN EN 14758-1, für Regenwasser, mit Steckverbindung, Rohrende mit Muffe, DN/OD 160, Nenn-Ringsteifigkeit SN 8 DIN EN ISO 9969, Verlegung DIN EN 1610 in vorh. verbautem Graben, Grabentiefe über 1 bis 1,25 m, Bettung wird gesondert vergütet.
Menge: 15,000 m
Leistungsbereichkatalog: 009

**4.1.20 Boden Graben Entwässerungsltg lösen lagern verfüllen verdichten auf Baustelle bereitstellen Sohlen-B 0,8-0,9m T bis 2,5m GW**
STLB-Bau 2025-10 002
Boden der Gräben für Entwässerungsleitungen, profilgerecht lösen, seitlich lagern, verfüllen, verdichten, verdrängten Boden in Behälter des AN sammeln, auf der Baustelle bereitstellen, Abfall ist nicht gefährlich, ohne Festlegung eines Zuordnungskriteriums LAGA/DepVO/EBV/RuVA, Behältergröße nach Wahl des AN, Verbau wird gesondert vergütet, Bodeneinbau oberhalb der Leitungszone, Bettung/Seitenverfüllung/Abdeckung werden gesondert vergütet, Breite der Sohle über 0,8 bis 0,9 m, Aushubtiefe bis 2,5 m,
Homogenbereich 1, mit einer Bodengruppe, Bodengruppe 1 GW DIN 18196 (weitgestuftes Kies-Sand-Gemisch), Tiefe oberer Horizont des Homogenbereiches von 0 m, Tiefe unterer Horizont des Homogenbereiches bis 1 m,
Baumaßnahme der Geotechnischen Kategorie 1 DIN 4020, Mengenermittlung nach Aufmaß an der Entnahmestelle.
Menge: 30,000 m3
Leistungsbereichkatalog: 002

**4.1.30 Sand Leitungszone Rohr bis DN150 einbauen D 50-80cm**
STLB-Bau 2025-10 002
Sand, natürliche Gesteinskörnung TL Gestein, Körnung 0/2, liefern, für Leitungszone von Rohrleitungen, bestehend aus Bettung, Seitenverfüllung und Abdeckung, DIN EN 1610, bis DN 150, profilgerecht einbauen, in Graben für Entwässerungsleitung, Schichtdicke über 50 bis 80 cm.
Menge: 20,000 m3
Leistungsbereichkatalog: 002

**4.1.40 Markierung Trasse Trassenband liefern**
STLB-Bau 2025-10 051
Markierung von Kabeltrassen mit Trassenband, in Trassenmitte, einschl. Lieferung, verlegen 40 cm über Rohr.
Menge: 15,000 m
Leistungsbereichkatalog: 051

**4.1.50 Grabenverbaugerät H 1,5-1,75m Sohlen-B bis 1m GW herstellen rückbauen**
STLB-Bau 2025-10 006
Verbau mit Grabenverbaugerät DIN 4124, Höhe Verbau über 1,5 bis 1,75 m, Breite der Sohle zwischen den Bekleidungen bis 1 m, eine Bodengruppe, Bodengruppe 1 GW DIN 18196 (weitgestuftes Kies-Sand-Gemisch), herstellen und wieder rückbauen, Stirnverbau wird gesondert vergütet.
Menge: 30,000 m2
Leistungsbereichkatalog: 006

**4.1.60 Boden Suchgraben lösen lagern verfüllen verdichten Sohlen-B 0,6-0,7m T bis 1,25m GU**
STLB-Bau 2025-10 002
Boden für Suchgraben ab Geländeoberfläche zur Freilegung von Kabeln und Leitungen profilgerecht lösen, seitlich lagern, verfüllen, verdichten, Abfall ist nicht gefährlich, Werte gemäß Ersatzbaustoffverordnung 2023 sind eingehalten, Charakterisierung Bodenmaterial Klasse BM-0 Sand nach EBV 2023, Anlage 1, Tabelle 3, Sohlenbreite über 0,6 bis 0,7 m, Aushubtiefe bis 1,25 m,
Homogenbereich 1, mit einer Bodengruppe, Bodengruppe 1 GU DIN 18196 (Kies-Schluff-Gemisch), Tiefe oberer Horizont des Homogenbereiches von 0 m, Tiefe unterer Horizont des Homogenbereiches bis 1 m,
Baumaßnahme der Geotechnischen Kategorie 1 DIN 4020,
- Konsistenz DIN EN ISO 14688-1 fest, Mengenermittlung nach Aufmaß an der Entnahmestelle.
Menge: 2,000 m3
Leistungsbereichkatalog: 002

**4.1.70 Boden Suchgraben lösen lagern verfüllen verdichten von Hand Sohlen-B 0,6-0,7m T bis 1,25m GU**
STLB-Bau 2025-10 002
Boden für Suchgraben ab Geländeoberfläche zur Freilegung von Kabeln und Leitungen profilgerecht lösen, seitlich lagern, verfüllen, verdichten, Arbeiten von Hand, Abfall ist nicht gefährlich, Werte gemäß Ersatzbaustoffverordnung 2023 sind eingehalten, Charakterisierung Bodenmaterial Klasse BM-0 Sand nach EBV 2023, Anlage 1, Tabelle 3, Sohlenbreite über 0,6 bis 0,7 m, Aushubtiefe bis 1,25 m,
Homogenbereich 1, mit einer Bodengruppe, Bodengruppe 1 GU DIN 18196 (Kies-Schluff-Gemisch), Tiefe oberer Horizont des Homogenbereiches von 0 m, Tiefe unterer Horizont des Homogenbereiches bis 1 m,
Baumaßnahme der Geotechnischen Kategorie 1 DIN 4020,
- Konsistenz DIN EN ISO 14688-1 fest, Mengenermittlung nach Aufmaß an der Entnahmestelle.
Menge: 2,000 m3
Leistungsbereichkatalog: 002

**4.1.80 Kabelbündel unter Spannung Niederspannungskabel T bis 1,25m sichern**
STLB-Bau 2025-10 002
Kabelbündel unter Spannung, Niederspannungskabel, Tiefe der Leitungsachse unter Gelände bis 1,25 m, sichern.
Menge: 2,000 m
Leistungsbereichkatalog: 002

**4.1.90 Kabel unter Spannung Niederspannungskabel T bis 1,25m sichern**
STLB-Bau 10/2025 002
Kabel unter Spannung, Niederspannungskabel, Tiefe der Leitungsachse unter Gelände bis 1,25 m, sichern.
Menge: 2,000 m

**4.1.100 Sicherung kreuzender oder parallel verlaufender Druckrohr- /Freispiegelleitung in Betrieb bis DN200**
Sicherung kreuzender oder parallel verlaufender Leitungen / Kabel einschl. Behinderung beim Aushub
Druckrohr- /Freispiegelleitung in Betrieb bis DN 200
Menge: 2,000 m

**4.1.110 Absperren Seitenzulauf DN200 Absperrel. im Kanal bis DN200**
STLB-Bau 2025-10 009
Absperren des Seitenzulaufes bis DN 200, einschl. Ein- und Ausbau der Absperrelemente, im Kanal bis DN 200, Zugang vom Schacht.
Menge: 1,000 St
Leistungsbereichkatalog: 009

**4.1.120 Bogen PP-MD Abwasserkanal 15Grad Steckverbindung OD DN160 SN8**
STLB-Bau 2025-10 009
Bogen, Formstück aus PP-MD (Polypropylen mit mineralischen Additiven) DIN EN 14758-1, für Abwasserkanal, für Regenwasser, 15 Grad, Steckverbindung, Rohrende mit Muffe, DN/OD 160, Nenn-Ringsteifigkeit SN 8 DIN EN ISO 9969.
Menge: 2,000 St
Leistungsbereichkatalog: 009

**4.1.130 Bogen PP-MD Abwasserkanal 30 Grad Steckverbindung OD DN160 SN8**
STLB-Bau 2025-10 009
Bogen, Formstück aus PP-MD (Polypropylen mit mineralischen Additiven) DIN EN 14758-1, für Abwasserkanal, für Regenwasser, 30 Grad, Steckverbindung, Rohrende mit Muffe, DN/OD 160, Nenn-Ringsteifigkeit SN 8 DIN EN ISO 9969.
Menge: 2,000 St
Leistungsbereichkatalog: 009

**4.1.140 Bogen PP-MD Abwasserkanal 45Grad Steckverbindung OD DN160 SN8**
STLB-Bau 2025-10 009
Bogen, Formstück aus PP-MD (Polypropylen mit mineralischen Additiven) DIN EN 14758-1, für Abwasserkanal, für Regenwasser, 45 Grad, Steckverbindung, Rohrende mit Muffe, DN/OD 160, Nenn-Ringsteifigkeit SN 8 DIN EN ISO 9969.
Menge: 2,000 St
Leistungsbereichkatalog: 009

**4.1.150 Abzweig PP-MD Abwasserkanal Steckverbindung OD DN160 SN8**
STLB-Bau 2025-10 009
Abzweig, Formstück aus PP-MD (Polypropylen mit mineralischen Additiven) DIN EN 14758-1, für Abwasserkanal, für Regenwasser, Steckverbindung, Rohrende mit Muffe, DN/OD 160, Nenn-Ringsteifigkeit SN 8 DIN EN ISO 9969.
Menge: 2,000 St
Leistungsbereichkatalog: 009

**4.1.160 Dichtheitsprüfung Luft Abwasserkanal PP DN200 haltungsweise L bis 30m Luftüberdruck LC**
STLB-Bau 2025-10 009
Dichtheitsprüfung DIN EN 1610 mit Luft, als Abnahmeprüfung, des Abwasserkanales als Regenwasserkanal aus PP, DN 200, Prüfung haltungsweise,
Anzahl Haltungen '3' St, Haltungslänge bis 30 m, einschl. aller erforderlichen Anlagen (Geräte und Maschinen), Abdichtungen, Verankerungen und Rohrverschlüsse, mit Luftüberdruck, Verfahren LC.
Menge: 130,000 m
Leistungsbereichkatalog: 009

**4.1.170 Dichtheitsprüfung Luft Abwasserkanal PP DN200 haltungsweise L bis 30m Luftüberdruck LC**
STLB-Bau 2025-10 009
Dichtheitsprüfung DIN EN 1610 mit Luft, als Abnahmeprüfung, des Abwasserkanales als Regenwasserkanal aus PP, DN 200, Prüfung haltungsweise,
Anzahl Haltungen '3' St, Haltungslänge bis 30 m, über 6 bis 10 Anschlüsse je Haltung, bis DN 200, einschl. aller erforderlichen Anlagen (Geräte und Maschinen), Abdichtungen, Verankerungen und Rohrverschlüsse, mit Luftüberdruck, Verfahren LC, Ausführung gemäß Zeichnung.
Menge: 20,000 m
Leistungsbereichkatalog: 009

**4.1.180 Dokumentation der Wasserdichtheitsprüfung aufstellen und übergeben**
*** Pauschalposition
Menge: 1,000 PSCH

**4.1.190 Opt.Inspektion Abwasserltg Regenwasserltg Kunststoff TV-Kamera Deformationsmessung bis ID 200**
STLB-Bau 2025-10 009
Optische Inspektion der Abwasserleitung, DIN EN 13508-2, DWA-M 149-2, DWA-M 149-5, Regenwasserleitung, aus Kunststoff, mit TV-Kamera auf Fahrwagen, mit Drehschwenkkopf, mit aufrechtem und seitenrichtigem Bild, mit Deformationsmessung, Inspektion mit Abschwenken aller Rohrverbindungen, Stutzen, Abzweige, Dokumentation wird gesondert vergütet, Innendurchmesser 150 mm, Einzellänge über 5 bis 10 m.
Menge: 30,000 m
Leistungsbereichkatalog: 009

**4.1.200 Dokumentation Inspektion Bericht je Haltung/Ltg Bericht digital Format PDF**
STLB-Bau 2025-10 009
Dokumentation der Inspektion als Untersuchungsbericht, nach Angaben des AG, je Haltung/Leitung, als schriftlicher Bericht, einschl. Überspielen der Dateien auf Datenträger, Datenträger wird gesondert vergütet, Format PDF, Abrechnung nach Anzahl Haltungen/Leitungen.
Menge: 3,000 St
Leistungsbereichkatalog: 009

**4.1.210 Kontrollprüfung Unterbau/Planum Verformungsmodul dynamischer Lastplattendruckversuch**
STLB-Bau 2025-10 080
Kontrollprüfung ZTV E-StB auf besondere Anordnung des AG, für Unterbau/Planum, Prüfung für Verformungsmodul, mit dynamischem Lastplattendruckversuch TP BF-StB.
Menge: 3,000 St
Leistungsbereichkatalog: 080

**4.1.220 Kontrollprüfung TSoB Verformungsmodul statischer Lastplattendruckversuch**
STLB-Bau 2025-10 080
Kontrollprüfung ZTV SoB-StB auf besondere Anordnung des AG, für Tragschicht ohne Bindemittel, Prüfung für Verformungsmodul, mit statischem Lastplattendruckversuch DIN 18134.
Menge: 2,000 St
Leistungsbereichkatalog: 080

**4.1.230 Belastungsfahrzeug bereitstellen**
StL-Nr. 19101707
Belastungsfahrzeug als Gegengewicht (z.B. ausreichend
beladener Lkw) für Plattendruckversuch bei Kontrollprüfungen bereitstellen.
Menge: 2,000 h

**4.1.240 Dokumentation Verdichtungsnachweis aufstellen und an AG übergeben**
*** Pauschalposition
Menge: 1,000 PSCH

**4.1.250 Provisorische Schachtabdeckung liefern, lose auflegen und wieder aufheben**
Menge: 2,000 Stk

**4.1.260 Einfassung 3-zeilig Betonpflaster L/B 100/100mm D 100mm Fundament Rückenstütze C20/25 D 20+/-2cm Pflasterfugenmörtel zementgeb. einkehren einschlämmen B 5+/-1mm Schächte in Grünflächen**
STLB-Bau 2025-10 080
Pflasterstreifen um Einbauten, aus Steinpflaster FGSV ZTV Pflaster-StB, ungebundene Bauweise, Ausführung der Pflasterstreifen nach Anzahl der Zeilen, 3-zeilig, Pflastersteine aus Beton, TL Pflaster-StB, max. Differenzen J, Maße L/B 100/100 mm, Dicke 100 mm, Farbton grau, Tragschicht wird gesondert vergütet, Fundament und einseitige Rückenstütze aus Beton mit einer Zusammensetzung C 20/25 DIN 1045-2, Dicke 20 +/- 2 cm, Breite der Rückenstütze 15 +/- 2 cm, zementgebundenen Pflasterfugenmörtel einkehren und einschlämmen, Fugenbreite 5 +/- 2 mm.
Menge: 2,000 m
Leistungsbereichkatalog: 080

**4.1.270 Entwässerungsrinne C250 NW 150mm Beton U-Kastenrinne Abdeck. EN-GJS Maschenweite 30/10 mm**
STLB-Bau 2025-10 009
Entwässerungsrinne für Oberflächenwasser DIN EN 1433 und DIN 19580, Klasse C 250, Typ M, Nennweite 150 mm, aus Beton, Kastenrinne, U-Querschnitt, ohne Gefälle, mit Abdeckung aus Gusseisen EN-GJS, als Maschenrost, mit Kantenschutz aus Gusseisen, ohne Arretierung, einschl. Fundament, aus Normalbeton C 20/25 DIN 1045-2, Ausführung gemäß Einzelbeschreibung,
Hersteller und Typ '....................................................'
vom Bieter einzutragen.
Menge: 15,000 m
Leistungsbereichkatalog: 009

**4.1.280 Umsetzen Betonpl. L/B/D 300/300/60mm reinigen lagern Bettung Kiessand 0/4 D 4cm Splitt 1/3 einschlämmen nicht schadstoffbelastet**
STLB-Bau 2025-10 080
Plattenbelag in Sandbettung liegend, umsetzen, Betonplatten, Maße L/B/D 300/300/60 mm,
wiederverwendbare Stoffe reinigen, seitlich lagern,
Bettung aus Baustoffgemisch Körnung 0/4 aus natürlichen ungebrochenen Gesteinskörnungen (Kiessand), Dicke im verdichteten Zustand 4 cm,
zusätzliche Platten werden gesondert vergütet, Verlegung passend zur vorh. Verlegeart, Gesteinskörnung für Fugen, Körnung 1/3 aus natürlichen gebrochenen Gesteinskörnungen (Splitt), einschlämmen,
nicht wiederverwendbare Stoffe sammeln, im Behälter des AN lagern, Behältergröße über 1 bis 2 m3, auf LKW des AN laden,
die Entsorgung wird gesondert vergütet,
Abfall ist nicht gefährlich, nicht schadstoffbelastet, Werte gemäß Ersatzbaustoffverordnung 2023 sind eingehalten, Charakterisierung gemischter Bauschutt Klasse RC-1 nach EBV 2023, Anlage 1, Tabelle 1, Mengenermittlung nach Aufmaß.
Menge: 10,000 m2
Leistungsbereichkatalog: 080

**4.1.290 Straßenablauf PP Längsaufsatz Kurzform Eimer Aufsatz Straßenablauf D400 L/B 300/500mm Auflagering Kunststoff pultförmig Bettung Boden**
STLB-Bau 2025-10 009
Straßenablauf aus PP, Bodenteil kugelförmig DN 400 mit Ablaufstutzen DN/OD 160, mit Adapter für Längsaufsatz, 360 Grad drehbar, mit Dichtringen, ohne Schlammraum, Kurzform DIN 4052, mit verzinktem Eimer, Aufsatz für Ablauf, Roste aus Gusseisen, Rahmen mit Eimerauflage, Klasse D 400 DIN EN 124-1, Maße L/B 300/500 mm, in Auflagering aus Kunststoff mit Dichtring, pultförmig, mit Einlage, Bettung auf Boden DIN EN 1610, Ablauf an Leitung anschließen.
Menge: 2,000 St
Leistungsbereichkatalog: 009

**4.1.300 Anschluss Abwasserkanal PP-MD DN160 Kanal Steinzeug DN250 Anschlussöffnung Dichtung**
STLB-Bau 2025-10 009
Anschluss von Abwasserkanal aus PP-MD DIN EN 14758-1 (Vollwandrohre mit mineralischen Additiven), DN 160, an vorh. Kanal aus Steinzeug, DN 250, einschl. Herstellen der Anschlussöffnung und der Dichtungsarbeiten, Anschlusswinkel 90 Grad, vorh. Anlage ist nur bei Regenabfluss in Betrieb.
Menge: 1,000 St
Leistungsbereichkatalog: 009

**4.1.310 Steinzeuganschlussstutzen 90Grad DN150**
STLB-Bau 2025-10 009
Anschlussstutzen aus Steinzeug, 90 Grad, Einbaulänge 40 mm, DN 150.
Menge: 1,000 St
Leistungsbereichkatalog: 009

**4.1.320 Absperren Seitenzulauf DN200-400 Absperrel. im Schacht DN1000**
STLB-Bau 2025-10 009
Absperren des Seitenzulaufes über DN 200 bis DN 400, einschl. Ein- und Ausbau der Absperrelemente, im Schacht, Schachtdurchmesser 1000 mm, Zugang vom Schacht.
Menge: 1,000 St
Leistungsbereichkatalog: 009

#### Bereich 4.2 Abwasserkanalisation (KG 541)

*Hinweis: Vorbemerkungen SW Kanalisation*
- Alle nicht wiederverwendbaren Ashubböden sind zur Bereitstellungsfläche des AG innerhalb des Baufeldes zu transportieren, zu sortieren und zu Haufwerken bis max. 300 m3 zur Probeentnahme zu formen.
- Die Positonen beinhalten die Anlieferung und den Einbau der Bauteile.
- Die Herstellung der Schachtbaugruben ist miteinzukalkulieren.
- Zu den Schächten: Die Zu- und Abläufe sind scheitelgleich auszubilden mit 1% Gefälle im Gerinne. Die entsprechenden Höhen sind dem Lageplan zu entnehmen.

**4.2.10 Einfassung 3-zeilig Betonpflaster L/B 100/100mm D 100mm Fundament Rückenstütze C20/25 D 20+/-2cm Pflasterfugenmörtel zementgeb. einkehren einschlämmen B 5+/-1mm Schächte in Grünflächen**
STLB-Bau 2025-10 080
Pflasterstreifen um Einbauten, aus Steinpflaster FGSV ZTV Pflaster-StB, ungebundene Bauweise, Ausführung der Pflasterstreifen nach Anzahl der Zeilen, 3-zeilig, Pflastersteine aus Beton, TL Pflaster-StB, max. Differenzen J, Maße L/B 100/100 mm, Dicke 100 mm, Farbton grau, Tragschicht wird gesondert vergütet, Fundament und einseitige Rückenstütze aus Beton mit einer Zusammensetzung C 20/25 DIN 1045-2, Dicke 20 +/- 2 cm, Breite der Rückenstütze 15 +/- 2 cm, zementgebundenen Pflasterfugenmörtel einkehren und einschlämmen, Fugenbreite 5 +/- 2 mm.
Menge: 2,000 m
Leistungsbereichkatalog: 080

**4.2.20 Umsetzen Betonpl. L/B/D 300/300/60mm reinigen lagern (auf Paletten setzen) Bettung Kiessand 0/4 D 4cm Splitt 1/3 einschlämmen nicht schadstoffbelastet. Paletten sind vom AN zu stellen.**
STLB-Bau 2025-10 080
Plattenbelag in Sandbettung liegend, umsetzen, Betonplatten, Maße L/B/D 300/300/60 mm,
wiederverwendbare Stoffe reinigen, seitlich lagern,
Bettung aus Baustoffgemisch Körnung 0/4 aus natürlichen ungebrochenen Gesteinskörnungen (Kiessand), Dicke im verdichteten Zustand 4 cm,
zusätzliche Platten werden gesondert vergütet, Verlegung passend zur vorh. Verlegeart, Gesteinskörnung für Fugen, Körnung 1/3 aus natürlichen gebrochenen Gesteinskörnungen (Splitt), einschlämmen,
nicht wiederverwendbare Stoffe sammeln, im Behälter des AN lagern, Behältergröße über 1 bis 2 m3, auf LKW des AN laden,
die Entsorgung wird gesondert vergütet,
Abfall ist nicht gefährlich, nicht schadstoffbelastet, Werte gemäß Ersatzbaustoffverordnung 2023 sind eingehalten, Charakterisierung gemischter Bauschutt Klasse RC-1 nach EBV 2023, Anlage 1, Tabelle 1, Mengenermittlung nach Aufmaß.
Menge: 15,000 m2
Leistungsbereichkatalog: 080

### Titel 5 Verkehrsanlage

#### Bereich 5.1 Stellplätze: Anlieferung, Müllbereich (KG242)

**5.1.10 Planum Abweichung +/-2cm EV2 45MPa**
STLB-Bau 2025-10 002
Planum herstellen, zulässige Abweichung von der Sollhöhe +/- 2 cm, Verformungsmodul mind. EV2 45 MPa.
Menge: 74,000 m2
Leistungsbereichkatalog: 002

**5.1.20 Boden liefern einbauen SE verdichten**
STLB-Bau 2025-10 002
Boden, liefern, profilgerecht einbauen, mit einer Bodengruppe, Bodengruppe 1 SE DIN 18196 (enggestufter Sand), verdichten, Mengenermittlung nach Aufmaß auf dem Fahrzeug.
Menge: 12,000 m3
Leistungsbereichkatalog: 002

**5.1.30 STS Bk0,3 EV2 80MPa 0/32 D 15cm**
STLB-Bau 2025-10 080
Schottertragschicht ZTV SoB-StB, Belastungsklasse RStO 12/24 Bk0,3, Verformungsmodul auf der Oberfläche mind. EV2 80 MPa, aus Baustoffgemisch für Schottertragschicht, Körnung 0/32, Schichtdicke 15 cm, abgerechnet wird nach Auftragprofilen.
Menge: 12,000 m2
Leistungsbereichkatalog: 080

**5.1.40 Pflasterdecke Betonpflaster L/B 200/100mm D 100mm anthrazit Bettung Kiessand 0/4 D 4+/-1cm Sand 0/2 einkehren einschlämmen B 4+/-2mm**
STLB-Bau 2025-10 080
Pflasterdecke, aus Pflastersteinen aus Beton, TL Pflaster-StB, ungebundene Bauweise, Tragschicht wird gesondert vergütet, Maße L/B 200/100 mm, Dicke 100 mm, max. Differenzen K, im Läuferverband, Farbton anthrazit, Bettung aus Baustoffgemisch Körnung 0/4 aus natürlichen ungebrochenen Gesteinskörnungen (Kiessand), Dicke 4 +/- 1 cm, Baustoffgemisch für Fugen, Körnung 0/2 aus natürlichen ungebrochenen Gesteinskörnungen (Sand) einkehren und einschlämmen, Farbton Fugen anthrazit, Fugenbreite 4 +/- 2 mm.
Menge: 74,000 m2
Leistungsbereichkatalog: 080

**5.1.50 Pflasterdecke anpassen schneiden T bis 10cm Einfassungen**
STLB-Bau 2025-10 080
Pflasterdecke anpassen durch Schneiden, Tiefe bis 10 cm, an Einfassungen.
Menge: 10,000 m
Leistungsbereichkatalog: 080

**5.1.60 Naturbord A4 Granit gebraucht seitl. lagernd Fundament Rückenstütze 2seitig C20/25 D 15cm B 15cm**
STLB-Bau 2025-10 080
Bordstein aus Naturstein, DIN EN 1343, Maße DIN 482, Form A 4, Granit, gebraucht, seitlich lagernd, mit Fundament und 2-seitiger Rückenstütze aus Beton mit einer Zusammensetzung C 20/25 DIN 1045-2, Bettungsdicke 15 cm, Breite der Rückenstütze 15 cm, Fugen geschlossen, mit Mörtel, mit Bewegungsfugen alle 12 m, Fugenbreite 10 mm.
Menge: 17,000 m
Leistungsbereichkatalog: 080

**5.1.70 Kontrollprüfung TSoB Verformungsmodul dynamischer Lastplattendruckversuch**
STLB-Bau 2025-10 080
Kontrollprüfung ZTV SoB-StB auf besondere Anordnung des AG, für Tragschicht ohne Bindemittel, Prüfung für Verformungsmodul, mit dynamischem Lastplattendruckversuch TP BF-StB.
Menge: 2,000 St
Leistungsbereichkatalog: 080

**5.1.80 Kontrollprüfung TSoB Verformungsmodul statischer Lastplattendruckversuch**
STLB-Bau 2025-10 080
Kontrollprüfung ZTV SoB-StB auf besondere Anordnung des AG, für Tragschicht ohne Bindemittel, Prüfung für Verformungsmodul, mit statischem Lastplattendruckversuch DIN 18134.
Menge: 2,000 St
Leistungsbereichkatalog: 080

**5.1.90 Belastungsfahrzeug bereitstellen**
StL-Nr. 19101707
Belastungsfahrzeug als Gegengewicht (z.B. ausreichend
beladener Lkw) für Plattendruckversuch bei Kontrollprüfungen bereitstellen.
Menge: 4,000 h

**5.1.100 Poller ortsfest Stahl H 100cm Durchm. ca. 30cm einbauen**
STLB-Bau 2025-10 003
Poller ortsfest, aus Stahl, verzinkt DIN EN ISO 1461, rund, Höhe 100 cm, Durchmesser 30 cm, einbauen in Fundament, Fundament wird gesondert vergütet.
Menge: 3,000 St
Leistungsbereichkatalog: 003

**5.1.110 Ortbeton Fundament Stütze/Pfeiler unbewehrt C25/30 0,25-0,5m3 20 cm Sauberkeitsschicht einbauen**
STLB-Bau 2025-10 013
Ortbeton Fundament für Stütze/Pfeiler, obere Betonfläche waagerecht, aus unbewehrtem Beton, Normalbeton C 25/30 DIN 1045-2, natürliche Gesteinskörnung, Einzelvolumen über 0,25 bis 0,5 m3.
Menge: 0,500 m3
Leistungsbereichkatalog: 013

#### Bereich 5.2 Stellplätze Verkehrsinsel (KG242)

**5.2.10 Planum Abweichung +/-2cm EV2 45MPa**
STLB-Bau 2025-10 002
Planum herstellen, zulässige Abweichung von der Sollhöhe +/- 2 cm, Verformungsmodul mind. EV2 45 MPa.
Menge: 45,000 m2
Leistungsbereichkatalog: 002

**5.2.20 Boden liefern einbauen SE verdichten**
STLB-Bau 2025-10 002
Boden, liefern, profilgerecht einbauen, mit einer Bodengruppe, Bodengruppe 1 SE DIN 18196 (enggestufter Sand), verdichten, Mengenermittlung nach Aufmaß auf dem Fahrzeug.
Menge: 7,000 m3
Leistungsbereichkatalog: 002

**5.2.30 STS Bk0,3 EV2 80MPa 0/32 D 15cm**
STLB-Bau 2025-10 080
Schottertragschicht ZTV SoB-StB, Belastungsklasse RStO 12/24 Bk0,3, Verformungsmodul auf der Oberfläche mind. EV2 80 MPa, aus Baustoffgemisch für Schottertragschicht, Körnung 0/32, Schichtdicke 15 cm, abgerechnet wird nach Auftragprofilen.
Menge: 45,000 m2
Leistungsbereichkatalog: 080

**5.2.40 Naturbord A4 Granit gebraucht seitl. lagernd Fundament Rückenstütze 2seitig C20/25 D 15cm B 15cm**
STLB-Bau 2025-10 080
Bordstein aus Naturstein, DIN EN 1343, Maße DIN 482, Form A 4, Granit, gebraucht, seitlich lagernd, mit Fundament und 2-seitiger Rückenstütze aus Beton mit einer Zusammensetzung C 20/25 DIN 1045-2, Bettungsdicke 15 cm, Breite der Rückenstütze 15 cm, Fugen geschlossen, mit Mörtel, mit Bewegungsfugen alle 12 m, Fugenbreite 10 mm.
Menge: 20,000 m
Leistungsbereichkatalog: 080

**5.2.50 Pflasterdecke Betonpflaster L/B 200/100mm D 100mm anthrazit Bettung Kiessand 0/4 D 4+/-1cm Sand 0/2 einkehren einschlämmen B 4+/-2mm**
STLB-Bau 2025-10 080
Pflasterdecke, aus Pflastersteinen aus Beton, TL Pflaster-StB, ungebundene Bauweise, Tragschicht wird gesondert vergütet, Maße L/B 200/100 mm, Dicke 100 mm, max. Differenzen K, im Läuferverband, Farbton anthrazit, Bettung aus Baustoffgemisch Körnung 0/4 aus natürlichen ungebrochenen Gesteinskörnungen (Kiessand), Dicke 4 +/- 1 cm, Baustoffgemisch für Fugen, Körnung 0/2 aus natürlichen ungebrochenen Gesteinskörnungen (Sand) einkehren und einschlämmen, Farbton Fugen anthrazit, Fugenbreite 4 +/- 2 mm.
Menge: 50,000 m2
Leistungsbereichkatalog: 080

**5.2.60 Pflasterdecke anpassen schneiden T bis 10cm Einfassungen**
STLB-Bau 2025-10 080
Pflasterdecke anpassen durch Schneiden, Tiefe bis 10 cm, an Einfassungen.
Menge: 10,000 m
Leistungsbereichkatalog: 080

**5.2.70 Kontrollprüfung TSoB Verformungsmodul dynamischer Lastplattendruckversuch**
STLB-Bau 2025-10 080
Kontrollprüfung ZTV SoB-StB auf besondere Anordnung des AG, für Tragschicht ohne Bindemittel, Prüfung für Verformungsmodul, mit dynamischem Lastplattendruckversuch TP BF-StB.
Menge: 2,000 St
Leistungsbereichkatalog: 080

**5.2.80 Kontrollprüfung TSoB Verformungsmodul statischer Lastplattendruckversuch**
STLB-Bau 2025-10 080
Kontrollprüfung ZTV SoB-StB auf besondere Anordnung des AG, für Tragschicht ohne Bindemittel, Prüfung für Verformungsmodul, mit statischem Lastplattendruckversuch DIN 18134.
Menge: 2,000 St
Leistungsbereichkatalog: 080

**5.2.90 Belastungsfahrzeug bereitstellen**
StL-Nr. 19101707
Belastungsfahrzeug als Gegengewicht (z.B. ausreichend
beladener Lkw) für Plattendruckversuch bei Kontrollprüfungen bereitstellen.
Menge: 4,000 h

**5.2.100 Betonsteinpflaster, 8 cm (naturgrau), einschl. Pflastersplitt herstellen**
Menge: 50,000 m²

**5.2.110 Flächenaufteilung einzeilig Natursteinpflaster Granit L/B/H 80/80/80mm Parkfläche Fundament Rückenstütze 2seitig C20/25 D 10+/-2cm Pflasterfugenmörtel zementgeb. einbringen B 4+/-2mm**
STLB-Bau 2025-10 080
Pflasterstreifen als Flächenaufteilung aus Steinpflaster, ungebundene Bauweise, Ausführung der Pflasterstreifen nach Anzahl der Zeilen, einzeilig, Natursteinpflaster, TL Pflaster-StB, Gesteinsart Granit, Oberfläche gestockt, Farbton grau, Maße L/B/H 80/80/80 mm, Dickenabweichung Klasse 0, in Parkflächen, Tragschicht wird gesondert vergütet, Fundament und 2-seitige Rückenstütze aus Beton mit einer Zusammensetzung C 20/25 DIN 1045-2, Dicke 10 +/- 2 cm, Breite der Rückenstütze 10 +/- 2 cm, zementgebundenen Pflasterfugenmörtel einbringen, Fugenbreite 4 +/- 2 mm.
Menge: 10,000 m
Leistungsbereichkatalog: 080

#### Bereich 5.3 Abbruchmaßnahmen (KG 212)

**5.3.10 Asphaltoberbau schneiden D 10-15cm T 140mm**
STLB-Bau 2025-10 080
Asphaltoberbau schneiden, Dicke der Befestigung über 10 bis 15 cm, Ausführung mit Fugenschneidgerät, Tiefe bis 140 mm, Restdicke trennen, Rückbau wird gesondert vergütet, Entsorgung wird gesondert vergütet.
Menge: 100,000 m
Leistungsbereichkatalog: 080

**5.3.20 Rückbau Bitumenh.Befestigung Fahrbahn nicht schadstoffbelastet EBV 2023 20kN/m3 D 10 cm Geräteeinsatz mgl. Stoffe laden transp. LKW AN entsorgen bis 10km AVV170302 Vergüt.Entsorg. AN**
STLB-Bau 2025-10 084
Rückbau der bitumenhaltigen Befestigung, in Fahrbahnen, nicht schadstoffbelastet,
Abfall ist nicht gefährlich, Werte gemäß Ersatzbaustoffverordnung 2023 sind eingehalten, Wichte des Abbruchstoffes DIN EN 1991-1-1 20 kN/m3,
Abbruchdicke '10' cm,
Geräteeinsatz ist möglich, max. Gesamtgewicht bis 10 t,
aufgenommene Stoffe sammeln, auf LKW des AN laden, transportieren, entsorgen, zur Verwertungsanlage, Transportweg bis 10 km, Abfallschlüssel nach AVV (Abfallverzeichnis-Verordnung) 170302 Bitumengemische, Verwertungsklasse A, RuVA-StB 01, Fassung 2005,
Vergütung der Entsorgung übernimmt AN.
Menge: 400,000 m2
Leistungsbereichkatalog: 084

**5.3.30 abbrechen Teerhaltige Befestigung schadstoffbelastet 25kN/m3 D 20-30cm Geräteeinsatz mgl. Stoffe laden transp. LKW AN bis 1km ges.Vergüt.Entsorg.**
STLB-Bau 2025-10 084
Teilabbruch der teerhaltigen Befestigung, schadstoffbelastet gemäß Analyse,
Abfall ist gefährlich, Wichte des Abbruchstoffes DIN EN 1991-1-1 25 kN/m3, Dicke über 20 bis 30 cm,
Geräteeinsatz ist möglich, max. Gesamtgewicht der Geräte ohne Beschränkung,
aufgenommene Stoffe sammeln, im Behälter des AN lagern, Behältergröße nach Wahl des AN, auf LKW des AN laden, transportieren zur zugelassenen Lagerfläche des AG, Transportweg bis 1 km, Einschneiden oder Abkanten wird gesondert vergütet, Mengenermittlung nach Wiegekarte,
die Entsorgung wird gesondert vergütet.
Menge: 10,000 t
Leistungsbereichkatalog: 084

**5.3.40 Rückbau Befestigung ohne Bindemittel Kies nicht schadstoffbelastet 19kN/m3 D bis 10cm Geräteeinsatz mgl. Stoffe laden transp. LKW AN entsorgen AVV170504 Vergüt.Entsorg. AN**
STLB-Bau 2025-10 084
Rückbau der Befestigung ohne Bindemittel, aus Kies, nicht schadstoffbelastet,
Abfall ist nicht gefährlich, Werte gemäß Ersatzbaustoffverordnung 2023 sind eingehalten, Charakterisierung Bodenmaterial Klasse BM-F0* nach EBV 2023, Anlage 1, Tabelle 3, Wichte des Abbruchstoffes DIN EN 1991-1-1 19 kN/m3, Dicke bis 10 cm,
Geräteeinsatz ist möglich, max. Gesamtgewicht der Geräte ohne Beschränkung,
aufgenommene Stoffe sammeln, auf LKW des AN laden, transportieren, entsorgen, zum Lager oder zur Anlage nach Wahl des AN, Abfallschlüssel nach AVV (Abfallverzeichnis-Verordnung) 170504 Boden/Stein,
Vergütung der Entsorgung übernimmt AN.
Menge: 150,000 m3
Leistungsbereichkatalog: 084

**5.3.50 Rückbau Pflasterbelag Betonpflaster D 60mm Fahrbahn nicht schadstoffbelastet 24kN/m3 Geräteeinsatz mgl. Stoffe laden transp. LKW AN entsorgen AVV170101 Vergüt.Entsorg. AN**
STLB-Bau 10/2025 084
Rückbau des Pflasterbelages außen, aus Betonpflaster, Dicke 60 mm, ohne Bettung/Fundament, in Fahrbahnen, nicht schadstoffbelastet,
Abfall ist nicht gefährlich, ohne Festlegung eines Zuordnungskriteriums LAGA/DepVO/EBV/RuVA, Wichte des Abbruchstoffes DIN EN 1991-1-1 24 kN/m3, Geräteeinsatz ist möglich, max. Gesamtgewicht bis 5 t,
aufgenommene Stoffe sammeln, auf LKW des AN laden, transportieren, entsorgen, zum Lager oder zur Anlage nach Wahl des AN, Abfallschlüssel nach AVV (Abfallverzeichnis-Verordnung) 170101 Beton,
Vergütung der Entsorgung übernimmt AN.
Menge: 360,000 m2

**5.3.60 Rückbau Plattenbelag Betonpl. D 8cm Fußgängerzone nicht schadstoffbelastet 24kN/m3 Geräteeinsatz mgl. Stoffe laden transp. LKW AN entsorgen AVV170101 Vergüt.Entsorg. AN**
STLB-Bau 10/2025 084
Rückbau des Plattenbelages außen, aus Betonplatten, Dicke 8 cm, ohne Bettung/Fundament, in Fußgängerzonen, nicht schadstoffbelastet,
Abfall ist nicht gefährlich, ohne Festlegung eines Zuordnungskriteriums LAGA/DepVO/EBV/RuVA, Wichte des Abbruchstoffes DIN EN 1991-1-1 24 kN/m3, Geräteeinsatz ist möglich, max. Gesamtgewicht bis 5 t,
aufgenommene Stoffe sammeln, auf LKW des AN laden, transportieren, entsorgen, zum Lager oder zur Anlage nach Wahl des AN, Abfallschlüssel nach AVV (Abfallverzeichnis-Verordnung) 170101 Beton,
Vergütung der Entsorgung übernimmt AN.
Menge: 45,000 m2

**5.3.70 Rückbau Plattenbelag Betonpl. D 8cm nicht schadstoffbelastet 24kN/m3 Geräteeinsatz mgl. wiederverwendb Stoffe lagern**
STLB-Bau 10/2025 084
Rückbau des Plattenbelages außen, aus Betonplatten, Dicke 8 cm, ohne Bettung/Fundament, nicht schadstoffbelastet,
Abfall ist nicht gefährlich, ohne Festlegung eines Zuordnungskriteriums LAGA/DepVO/EBV/RuVA, Wichte des Abbruchstoffes DIN EN 1991-1-1 24 kN/m3, Geräteeinsatz ist möglich, max. Gesamtgewicht der Geräte ohne Beschränkung,
aufgenommene Stoffe zur Wiederverwendung sortieren, sammeln, wiederverwendbare Stoffe seitlich lagern, nicht wiederverwendbare Stoffe sammeln, und auf der Baustelle lagern.
Menge: 45,000 m2

**5.3.80 Rückbau Bordstein Naturstein nicht schadstoffbelastet A4 24kN/m3 Geräteeinsatz mgl. wiederverwendb Stoffe auf Paletten lagern, Paletten liefert der AN**
STLB-Bau 2025-10 084
Rückbau des Bordsteins aus Naturstein, nicht schadstoffbelastet,
Abfall ist nicht gefährlich, Werte gemäß Ersatzbaustoffverordnung 2023 sind eingehalten, Charakterisierung Bodenmaterial Klasse BM-0 Sand nach EBV 2023, Anlage 1, Tabelle 3, Form A 4, Wichte des Abbruchstoffes DIN EN 1991-1-1 24 kN/m3, Geräteeinsatz ist möglich, max. Gesamtgewicht der Geräte ohne Beschränkung,
aufgenommene Stoffe zur Wiederverwendung sortieren, sammeln, wiederverwendbare Stoffe seitlich lagern, nicht wiederverwendbare Stoffe sammeln, und auf der Baustelle lagern.
Menge: 160,000 m
Leistungsbereichkatalog: 084

**5.3.90 Aufbruch Bordstein Beton nicht schadstoffbelastet TB8/20 Fundament Beton Rückenstütze 24kN/m3 Geräteeinsatz mgl. Stoffe laden transp. LKW AN entsorgen AVV170101 Vergüt.Entsorg. AN**
STLB-Bau 10/2025 084
Aufbruch des Bordsteins aus Beton, nicht schadstoffbelastet,
Abfall ist nicht gefährlich, ohne Festlegung eines Zuordnungskriteriums LAGA/DepVO/EBV/RuVA, Form TB 8/20, einschl. Fundament aus Beton und zweiseitige Rückenstütze, Bettungsdicke 15 cm, Dicke der Rückenstütze 15 cm, Wichte des Abbruchstoffes DIN EN 1991-1-1 24 kN/m3, Geräteeinsatz ist möglich, max. Gesamtgewicht der Geräte ohne Beschränkung, Ausführung staubarm TRGS 559,
aufgenommene Stoffe sammeln, auf LKW des AN laden, transportieren, entsorgen, zum Lager oder zur Anlage nach Wahl des AN, Abfallschlüssel nach AVV (Abfallverzeichnis-Verordnung) 170101 Beton,
Vergütung der Entsorgung übernimmt AN.
Menge: 65,000 m

**5.3.100 Straßenablauf ausbauen (500 x 500 mm) und entsorgen. Anschluss dichten.**
Menge: 1,000 Stk

**5.3.110 Straßenablauf Beton abbrechen nicht schadstoffbelastet 24kN/m3 Geräteeinsatz mgl. Stoffe laden transp. LKW AN entsorgen AVV170101 Vergüt.Entsorg. AN**
STLB-Bau 2025-10 084
Abbruch des Straßenablaufs aus unbewehrtem Beton, Normalbeton, Betonfestigkeitsklasse gemäß Bestandsunterlagen, eine Überschreitung der Betondruckfestigkeit(en) gemäß Bestandsunterlagen im dort zugrunde gelegten Druckfestigkeitssystem (Nennfestigkeiten bzw. charakteristische Festigkeiten) bis zu 2 Druckfestigkeitsklassenstufen ist einzukalkulieren, im Rahmen einer Totalabbruchmaßnahme, nicht schadstoffbelastet,
Abfall ist nicht gefährlich, Werte gemäß Ersatzbaustoffverordnung 2023 sind eingehalten, Charakterisierung gemischter Bauschutt Klasse RC-1 nach EBV 2023, Anlage 1, Tabelle 1, Wichte des Abbruchstoffes DIN EN 1991-1-1 24 kN/m3,
Geräteeinsatz ist möglich, max. Gesamtgewicht bis 10 t,
aufgenommene Stoffe sammeln, ohne Zerkleinerung, auf LKW des AN laden, transportieren, entsorgen, zum Lager oder zur Anlage nach Wahl des AN, Abfallschlüssel nach AVV (Abfallverzeichnis-Verordnung) 170101 Beton,
Vergütung der Entsorgung übernimmt AN.
Menge: 1,000 St
Leistungsbereichkatalog: 084

**5.3.120 Abdeckung Einlaufkasten Stahl niro NW 500mm L 0,5m abbrechen nicht schadstoffbelastet Geräteeinsatz mgl. Stoffe laden transp. LKW AN entsorgen AVV170405 Vergüt.Entsorg. AN**
STLB-Bau 2025-10 084
Abbruch der Abdeckung des Einlaufkastens aus nichtrostendem Stahl, Nennweite 500 mm, Baulänge 0,5 m, im Rahmen einer Totalabbruchmaßnahme, nicht schadstoffbelastet,
Abfall ist nicht gefährlich,
Geräteeinsatz ist möglich, max. Gesamtgewicht der Geräte ohne Beschränkung, Ausführung staubarm TRGS 559,
aufgenommene Stoffe sammeln, auf LKW des AN laden, transportieren, entsorgen, zum Lager oder zur Anlage nach Wahl des AN, Abfallschlüssel nach AVV (Abfallverzeichnis-Verordnung) 170405 Eisen und Stahl,
Vergütung der Entsorgung übernimmt AN.
Menge: 1,000 St
Leistungsbereichkatalog: 084

**5.3.130 Rohrltg Kunststoff AD 80-100mm abbrechen nicht schadstoffbelastet Geräteeinsatz mgl. Stoffe laden transp. LKW AN entsorgen AVV170203 Vergüt.Entsorg. AN**
STLB-Bau 2025-10 084
Abbruch der Rohrleitung aus Kunststoff, Außendurchmesser über 80 bis 100 mm, im Kanal, Höhe bis 2 m, im Rahmen einer Teilabbruchmaßnahme, nicht schadstoffbelastet,
Abfall ist nicht gefährlich,
Geräteeinsatz ist möglich, max. Gesamtgewicht bis 5 t,
aufgenommene Stoffe sammeln, auf LKW des AN laden, transportieren, entsorgen, zum Lager oder zur Anlage nach Wahl des AN, Abfallschlüssel nach AVV (Abfallverzeichnis-Verordnung) 170203 Bau- und Abbruchabfall, Kunststoff,
Vergütung der Entsorgung übernimmt AN.
Menge: 15,000 m
Leistungsbereichkatalog: 084

**5.3.140 Steinzeugverschlussteller Verbind.F DN150**
STLB-Bau 2025-10 009
Verschlussteller aus Steinzeug, Verbindungssystem F, DN 150.
Menge: 1,000 St
Leistungsbereichkatalog: 009

**5.3.150 Suchschlitz f.Lage- u.Höhe Hom.-Ber.B1 B f.Leit. 0,8 m T in m 0,00 - 1,75**
Suchschlitz
zur Lage- und Höhenfestlegung von Leitungen, Kabeln und
dgl. als Hand- oder Maschinenaushub. Aushub seitlich
lagern und wieder einbauen.
Aushubtiefe bis OK Leitung, Kabel.
Homogenbereich B
Aushubbreite 0,80 m bei Leitungen
Aushubtiefe in m: '0,00m - 1,75m'
Menge: 4,000 m3

**5.3.160 Boden lösen laden transp. LKW AN entsorgen Vergüt.Entsorg. AN AVV170504 Abtrag-T 0,6m GU Geländeangleichung Anlieferbereich**
STLB-Bau 2025-10 002
Boden
profilgerecht lösen und direkt laden, auf LKW des AN laden, transportieren, entsorgen,
Vergütung der Entsorgung übernimmt AN, Abfall ist nicht gefährlich, Werte gemäß Ersatzbaustoffverordnung 2023 sind eingehalten, Charakterisierung Bodenmaterial Klasse BM-0 Sand nach EBV 2023, Anlage 1, Tabelle 3, Abfallschlüssel nach AVV (Abfallverzeichnis-Verordnung) 170504 Boden/Stein, zum Lager oder zur Anlage nach Wahl des AN, Abtragtiefe bis 0,6 m,
Homogenbereich 1, mit einer Bodengruppe, Bodengruppe 1 GU DIN 18196 (Kies-Schluff-Gemisch), Tiefe oberer Horizont des Homogenbereiches von 0 m, Tiefe unterer Horizont des Homogenbereiches bis 2 m,
Baumaßnahme der Geotechnischen Kategorie 1 DIN 4020,
- Konsistenz DIN EN ISO 14688-1 fest, Mengenermittlung nach Aufmaß an Abtragprofilen.
Menge: 70,000 m3
Leistungsbereichkatalog: 002

#### Bereich 5.4 Wege (KG 521) StlB Bau

**5.4.10 Boden lösen fördern lagern Abtrag-T 0,5m SW**
STLB-Bau 2025-10 002
Boden
profilgerecht lösen, fördern und lagern, Abfall ist nicht gefährlich, nicht schadstoffbelastet, ohne Festlegung eines Zuordnungskriteriums LAGA/DepVO/EBV/RuVA, Abtragtiefe bis 0,5 m,
Homogenbereich 1, mit einer Bodengruppe, Bodengruppe 1 SW DIN 18196 (weitgestuftes Sand-Kies-Gemisch), Tiefe oberer Horizont des Homogenbereiches von 0 m, Tiefe unterer Horizont des Homogenbereiches bis 2 m,
Baumaßnahme der Geotechnischen Kategorie 1 DIN 4020,
- Konsistenz DIN EN ISO 14688-1 fest, Mengenermittlung nach Aufmaß an Abtragprofilen.
Menge: 50,000 m3
Leistungsbereichkatalog: 002

**5.4.20 Planum Abweichung +/-2cm EV2 45MPa**
STLB-Bau 2025-10 002
Planum herstellen, zulässige Abweichung von der Sollhöhe +/- 2 cm, Verformungsmodul mind. EV2 45 MPa.
Menge: 100,000 m2
Leistungsbereichkatalog: 002

**5.4.30 Boden liefern einbauen SE verdichten**
STLB-Bau 2025-10 002
Boden, liefern, profilgerecht einbauen, mit einer Bodengruppe, Bodengruppe 1 SE DIN 18196 (enggestufter Sand), verdichten, Mengenermittlung nach Aufmaß auf dem Fahrzeug.
Menge: 15,000 m3
Leistungsbereichkatalog: 002

**5.4.40 STS Bk0,3 EV2 80MPa 0/32 D 15cm**
STLB-Bau 2025-10 080
Schottertragschicht ZTV SoB-StB, Belastungsklasse RStO 12/24 Bk0,3, Verformungsmodul auf der Oberfläche mind. EV2 80 MPa, aus Baustoffgemisch für Schottertragschicht, Körnung 0/32, Schichtdicke 15 cm, abgerechnet wird nach Auftragprofilen.
Menge: 100,000 m2
Leistungsbereichkatalog: 080

**5.4.50 Betonbord TB8/25 grau Fundament Rückenstütze 2seitig C12/15 D 15cm B 15cm**
STLB-Bau 2025-10 080
Bordstein aus Beton, TL Pflaster-StB und DIN EN 1340, Form TB 8/25, Farbton grau, mit Fundament und 2-seitiger Rückenstütze aus Beton mit einer Zusammensetzung C 12/15 DIN 1045-2, Bettungsdicke 15 cm, Breite der Rückenstütze 15 cm, Kurven mit geraden Bordsteinen ausführen, Länge 500 mm, Fugen geschlossen, mit Mörtel, mit Bewegungsfugen alle 12 m, Fugenbreite 10 mm, mit Elastomer-Fugenprofilen.
Menge: 60,000 m
Leistungsbereichkatalog: 080

**5.4.60 Naturbord A4 Granit gebraucht seitl. lagernd Fundament Rückenstütze 2seitig C20/25 D 15cm B 15cm**
STLB-Bau 2025-10 080
Bordstein aus Naturstein, DIN EN 1343, Maße DIN 482, Form A 4, Granit, gebraucht, seitlich lagernd, mit Fundament und 2-seitiger Rückenstütze aus Beton mit einer Zusammensetzung C 20/25 DIN 1045-2, Bettungsdicke 15 cm, Breite der Rückenstütze 15 cm, Fugen geschlossen, mit Mörtel, mit Bewegungsfugen alle 12 m, Fugenbreite 10 mm.
Menge: 80,000 m
Leistungsbereichkatalog: 080

**5.4.70 Naturbord A4 Granit Fundament Rückenstütze 2seitig C20/25 D 15cm B 15cm**
STLB-Bau 2025-10 080
Bordstein aus Naturstein, DIN EN 1343, Maße DIN 482, Form A 4, Granit, Oberfläche gestockt, Ausführung gemäß FGSV ZTV Pflaster-StB, mit Fundament und 2-seitiger Rückenstütze aus Beton mit einer Zusammensetzung C 20/25 DIN 1045-2, Bettungsdicke 15 cm, Breite der Rückenstütze 15 cm, Fugen geschlossen, mit Mörtel, mit Bewegungsfugen alle 12 m, Fugenbreite 10 mm.
Menge: 10,000 m
Leistungsbereichkatalog: 080

**5.4.80 Plattenbelag Betonpl. L/B/D 300/300/60mm grau Bettung Brechsand-Splitt 0/5 D 4+/-1cm Gehweg Kiessand 0/4 einkehren einschlämmen**
STLB-Bau 2025-10 080
Plattenbelag aus Platten aus Beton, ungebundene Bauweise, Maße L/B/D 300/300/60 mm, Plattenmaßabweichung N, Diagonalabweichung J, Witterungswiderstand D, Biegezugfestigkeit T, Abriebwiderstand F, Bruchlast Klasse 11, Farbton grau, Platten einschichtig, Tragschicht wird gesondert vergütet, Bettung aus Baustoffgemisch Körnung 0/5 aus natürlichen gebrochenen Gesteinskörnungen (Brechsand-Splitt-Gemisch), TL Pflaster-StB Kategorie GU, Dicke 4 +/- 1 cm, in parallelen Reihen mit versetzten Fugen, in Gehwegen, Baustoffgemisch für Fugen, Körnung 0/4 aus natürlichen ungebrochenen Gesteinskörnungen (Kiessand) einkehren und einschlämmen.
Menge: 100,000 m2
Leistungsbereichkatalog: 080

**5.4.90 Trennschnitt Bordstein Naturstein A4**
STLB-Bau 2025-10 080
Trennschnitt an Bordstein, Naturbordstein, Form A 4.
Menge: 1,000 m
Leistungsbereichkatalog: 080

**5.4.100 Plattenbelag anpassen schneiden T 20-30cm Parkfläche**
STLB-Bau 2025-10 080
Plattenbelag anpassen durch Schneiden, Tiefe über 20 bis 30 cm, in Parkfläche.
Menge: 10,000 m
Leistungsbereichkatalog: 080

**5.4.110 Kontrollprüfung TSoB Verformungsmodul dynamischer Lastplattendruckversuch**
STLB-Bau 2025-10 080
Kontrollprüfung ZTV SoB-StB auf besondere Anordnung des AG, für Tragschicht ohne Bindemittel, Prüfung für Verformungsmodul, mit dynamischem Lastplattendruckversuch TP BF-StB.
Menge: 2,000 St
Leistungsbereichkatalog: 080

**5.4.120 Kontrollprüfung TSoB Verformungsmodul statischer Lastplattendruckversuch**
STLB-Bau 2025-10 080
Kontrollprüfung ZTV SoB-StB auf besondere Anordnung des AG, für Tragschicht ohne Bindemittel, Prüfung für Verformungsmodul, mit statischem Lastplattendruckversuch DIN 18134.
Menge: 2,000 St
Leistungsbereichkatalog: 080

**5.4.130 Belastungsfahrzeug bereitstellen**
StL-Nr. 19101707
Belastungsfahrzeug als Gegengewicht (z.B. ausreichend
beladener Lkw) für Plattendruckversuch bei Kontrollprüfungen bereitstellen.
Menge: 4,000 h

#### Bereich 5.5 Leerrohre Außenanlagebeleuchtung (KG546)

*Hinweis: Vorbemerkungen*
Es werden die erdverlegten Rohrlängen abgerechnet. Die Rohre sind nach Ausführungszeichnungen zu verlegen.

**5.5.10 Kabelschutzrohr PE-HD-Verbundrohr flexibel AD 110mm liefern**
STLB-Bau 2025-10 051
Kabelschutzrohr als Verbundrohr aus PE-HD DIN 8075, Maße DIN 16961-1 in Sandwich-Bauweise, flexibel, Nenn-Außendurchmesser 110 mm, einschl. Lieferung.
Menge: 100,000 m
Leistungsbereichkatalog: 051

**5.5.20 Kabelschutzrohr Kunststoffrohr flexibel DN50 L 1m liefern**
Mittleres Kunststoff-Wellrohr; biegsam; FFKuS-EM-F 50
Elektroinstallationsrohr DIN EN 61386-22, Maße DIN EN
60423, nicht flammenausbreitend, aus PVC-U mit
Kunststoffmantel aus PVC-P, mit hochgleitfähiger
Innenschicht, doppelwandig, innen gewellt, außen glatt,
biegsam, Außendurchmesser 50 mm, Klassifizierungscode
33412, Druckfestigkeit mittel, Schlagfestigkeit mittel,
Dauergebrauchs- und Installationstemperatur min. -25°C
max. +60°C, fachgerecht nach den Verlegerichtlinien verlegen.
Menge: 37,000 m

**5.5.30 Boden Graben Kabelkanäle lösen lagern verfüllen verdichten Sohlen-B 0,7-0,8m T bis 1m GW**
STLB-Bau 2025-10 002
Boden der Gräben für Kabelkanäle, ab Geländeoberfläche, profilgerecht lösen, seitlich lagern, verfüllen, verdichten, verdrängten Boden außerhalb der Baugrube lagern, Abfall ist nicht gefährlich, Werte gemäß Ersatzbaustoffverordnung 2023 sind eingehalten, Charakterisierung Bodenmaterial Klasse BM-0* nach EBV 2023, Anlage 1, Tabelle 3, mit Behinderung durch Versorgungs-, Entsorgungsleitungen und Kabel, Sicherung wird gesondert vergütet, Bodeneinbau oberhalb der Leitungszone, Bettung/Seitenverfüllung/Abdeckung werden gesondert vergütet, Breite der Sohle über 0,7 bis 0,8 m, Aushubtiefe bis 1 m,
Homogenbereich 1, mit einer Bodengruppe, Bodengruppe 1 GW DIN 18196 (weitgestuftes Kies-Sand-Gemisch), Tiefe oberer Horizont des Homogenbereiches von 0 m, Tiefe unterer Horizont des Homogenbereiches bis 3 m,
Baumaßnahme der Geotechnischen Kategorie 1 DIN 4020, Mengenermittlung nach Aufmaß an der Entnahmestelle.
Menge: 75,000 m3
Leistungsbereichkatalog: 002

**5.5.40 Sand Einbettung Kabel einbauen D 30-50cm**
STLB-Bau 2025-10 002
Sand, natürliche Gesteinskörnung TL Gestein, Körnung 0/2, liefern, für Einbettung von Kabeln, profilgerecht einbauen, in Graben für Kabelkanäle, Schichtdicke über 30 bis 50 cm.
Menge: 40,000 m3
Leistungsbereichkatalog: 002

**5.5.50 Markierung Trasse Trassenband liefern**
STLB-Bau 2025-10 051
Markierung von Kabeltrassen mit Trassenband, in Trassenmitte, einschl. Lieferung, verlegen 40 cm über Rohr.
Menge: 100,000 m
Leistungsbereichkatalog: 051

**5.5.60 Boden Suchgraben lösen lagern verfüllen verdichten Sohlen-B 0,7-0,8m T bis 1,25m GU gg. Handschachtung**
STLB-Bau 2025-10 002
Boden für Suchgraben ab Geländeoberfläche zur Freilegung von Kabeln und Leitungen profilgerecht lösen, seitlich lagern, verfüllen, verdichten, Abfall ist nicht gefährlich, Werte gemäß Ersatzbaustoffverordnung 2023 sind eingehalten, Charakterisierung Bodenmaterial Klasse BM-0* nach EBV 2023, Anlage 1, Tabelle 3, Sohlenbreite über 0,7 bis 0,8 m, Aushubtiefe bis 1,25 m,
Homogenbereich 1, mit einer Bodengruppe, Bodengruppe 1 GU DIN 18196 (Kies-Schluff-Gemisch), Tiefe oberer Horizont des Homogenbereiches von 0 m, Tiefe unterer Horizont des Homogenbereiches bis 4 m,
Baumaßnahme der Geotechnischen Kategorie 1 DIN 4020,
- Konsistenz DIN EN ISO 14688-1 fest, Mengenermittlung nach Aufmaß an der Entnahmestelle.
Menge: 3,000 m3
Leistungsbereichkatalog: 002

**5.5.70 Boden Suchgraben lösen lagern verfüllen verdichten Sohlen-B 0,7-0,8m T bis 1,25m GU**
STLB-Bau 2025-10 002
Boden für Suchgraben ab Geländeoberfläche profilgerecht lösen, seitlich lagern, verfüllen, verdichten, Abfall ist nicht gefährlich, Werte gemäß Ersatzbaustoffverordnung 2023 sind eingehalten, Charakterisierung Bodenmaterial Klasse BM-0* nach EBV 2023, Anlage 1, Tabelle 3, Sohlenbreite über 0,7 bis 0,8 m, Aushubtiefe bis 1,25 m,
Homogenbereich 1, mit einer Bodengruppe, Bodengruppe 1 GU DIN 18196 (Kies-Schluff-Gemisch), Tiefe oberer Horizont des Homogenbereiches von 0 m, Tiefe unterer Horizont des Homogenbereiches bis 4 m,
Baumaßnahme der Geotechnischen Kategorie 1 DIN 4020,
- Konsistenz DIN EN ISO 14688-1 fest, Mengenermittlung nach Aufmaß an der Entnahmestelle.
Menge: 2,000 m3
Leistungsbereichkatalog: 002

**5.5.80 Kabel- und Leitungskreuzungen suchen und sichern, bis DN 200**
Kreuzende Kabel und Leitungen die während der Erd-/
Kanalbauarbeiten unterquert werden suchen und sichern.
Elektro-, Telekommunikations-, Beleuchtungs-,
sonstige Kabelanlagen und Abwasserkanalleitungen (Schmutz-, Regen-, und Mischwasser) die während der Arbeiten
freigelegt werden nach Angabe der Ver-/
Entsorgungsträger suchen (angegebene Lage +/- 0,50 m),
soweit erforderlich entsprechend unterfangen oder
aufhängen. Einschließlich liefern und vorhalten der zur
Leitungssicherung erforderlichen Materialien. Die Leitungen
sind während der Bauarbeiten so zu sichern, dass ein
uneingeschränkter Betrieb sichergestellt ist.
Alle fehlenden, beschädigten und/oder unbrauchbar
gewordenen Materialien wie z. B. Kabeldecksteine,
Trassenband, PVC-Schutzrohr usw. sind bei
Wiederverfüllung wieder herzustellen.
Freigelegte Trasse absanden und mit Warnband versehen.
Die mit bzw. bei dem Aushub bzw. bei der Verfüllung
erforderliche Handschachtung, der Mehraufwand für den
Verbau bis zur Baugrubensohle und zus. Wasserhaltung
sind in den Einheitspreis einzurechnen und werden nicht
gesondert vergütet.
Die Kreuzungen werden bei Doppelrohrgräben
(Stufengraben) nur 1x vergütet.
Leitungs- und Kabelverbünde mit einem Querschnitt bis
0,5 m x 0,5 m werden als eine Querung abgerechnet.
Für die gesamte Querschnittshöhe einer Querung, in allen Tiefen.
Erdkabel und -leitungen bis DN 200.
Abrechnung nach Stück.
Menge: 3,000 St

**5.5.90 Kabelkreuzungen suchen und sichern**
Kreuzende Kabel und Leitungen die während der Erd-/
Kanalbauarbeiten unterquert werden suchen und sichern.
Elektro-, Telekommunikations-, Beleuchtungs-,
sonstige Kabelanlagen und Abwasserkanalleitungen (Schmutz-, Regen-, und Mischwasser) die während der Arbeiten
freigelegt werden nach Angabe der Ver-/
Entsorgungsträger suchen (angegebene Lage +/- 0,50 m),
soweit erforderlich entsprechend unterfangen oder
aufhängen. Einschließlich liefern und vorhalten der zur
Leitungssicherung erforderlichen Materialien. Die Leitungen
sind während der Bauarbeiten so zu sichern, dass ein
uneingeschränkter Betrieb sichergestellt ist.
Alle fehlenden, beschädigten und/oder unbrauchbar
gewordenen Materialien wie z. B. Kabeldecksteine,
Trassenband, PVC-Schutzrohr usw. sind bei
Wiederverfüllung wieder herzustellen.
Freigelegte Trasse absanden und mit Warnband versehen.
Die mit bzw. bei dem Aushub bzw. bei der Verfüllung
erforderliche Handschachtung, der Mehraufwand für den
Verbau bis zur Baugrubensohle und zus. Wasserhaltung
sind in den Einheitspreis einzurechnen und werden nicht
gesondert vergütet.
Die Kreuzungen werden bei Doppelrohrgräben
(Stufengraben) nur 1x vergütet.
Leitungs- und Kabelverbünde mit einem Querschnitt bis
0,5 m x 0,5 m werden als eine Querung abgerechnet.
Für die gesamte Querschnittshöhe einer Querung, in allen Tiefen.
Erdkabel und -leitungen bis DN 200.
Abrechnung nach Stück.
Menge: 6,000 St

**5.5.100 parallele Kabel und Leitungen suchen und sichern, bis DN 200**
Parallel verlaufende Kabel und Leitungen die während
der Erd-/ Kanalbauarbeiten freigelegt werden suchen und
sichern.
Elektro-, Telekommunikations-, Beleuchtungs-,
sonstige Kabelanlagen und Abwasserkanalleitungen (Schmutz-, Regen-, und Mischwasser) die während der Arbeiten
freigelegt werden und in der Baugrube/ dem Kabel- oder
Leitungsgraben durchgehend freiliegen und mitgeführt
werden nach Angabe der Ver-/ Entsorgungsträger suchen
(angegebene Lage +/- 0,50 m), bis zur
Baugrubenverfüllung, soweit erforderlich, entsprechend
längs unterfangen oder aufhängen. Einschl. liefern und
vorhalten der zur Leitungssicherung erforderlichen
Materialien. Die Kabel sind während der Bauarbeiten so
zu sichern, dass ein uneingeschränkter Betrieb
sichergestellt ist.
Alle fehlenden, beschädigten und/oder unbrauchbar
gewordenen Materialien wie z. B. Kabeldecksteine,
Trassenband, PVC-Schutzrohr usw. sind bei
Wiederverfüllung wieder herzustellen. Freigelegte
Trasse absanden und mit Warnband versehen.
Die mit bzw. bei dem Aushub bzw. bei der Verfüllung
erforderliche Handschachtung, der Mehraufwand für den
Verbau bis zur Baugrubensohle und zus. Wasserhaltung
sind in den Einheitspreis einzurechnen und werden nicht
gesondert vergütet.
Kabelverbünde werden als eine Sicherung abgerechnet.
Für die gesamte Längssicherung, in allen Tiefen.
Erdkabel und -leitungen bis DN 150.
Menge: 40,000 m

**5.5.110 Kernbohrung Mauerziegel Durchm. 50-100mm T 17,5-20cm nicht schadstoffbelastet Geräteeinsatz mgl. Stoffe**
STLB-Bau 2025-10 084
Kernbohrung, Untergrundfläche senkrecht, aus Mauerwerk aus Mauerziegel, Bohrdurchmesser über 50 bis 100 mm, Bohrtiefe über 17,5 bis 20 cm, nicht schadstoffbelastet,
Abfall ist nicht gefährlich, Werte gemäß Ersatzbaustoffverordnung 2023 sind eingehalten, Charakterisierung gemischter Bauschutt Klasse RC-1 nach EBV 2023, Anlage 1, Tabelle 1, Wichte des Abbruchstoffes DIN EN 1991-1-1 15 kN/m3,
Geräteeinsatz ist möglich, max. Gesamtgewicht bis 5 t, Ausführung im Freien,
aufgenommene Stoffe sammeln, ohne Zerkleinerung, auf LKW des AN laden, transportieren, entsorgen, zum Lager oder zur Anlage nach Wahl des AN, Abfallschlüssel nach AVV (Abfallverzeichnis-Verordnung) 170102 Ziegel,
Vergütung der Entsorgung übernimmt AN.
Menge: 1,000 St
Leistungsbereichkatalog: 084

#### Bereich 5.6 Allgemeine Einbauten (KG 551)

*Hinweis: Fahrradunterstand*
Biege- und Schneidearbeiten von Betonstahl sind in die EP einzukalkulieren.

**5.6.10 Fahrradüberdachung liefern und aufbauen**
*** Pauschalposition
Fahrradüberdachung liefern und aufbauen

Konstruktion:
Stahlkonstruktion aus im Rastermaß angeordneten gekanteten Stützen und Dachteilen, von außen keine sichtbaren Verbindungsmittel.
Oberfläche / Farbe: anthrazitgrau
Alle Stahlteile feuerverzinkt und pulverbeschichtet. Oberfläche der Trapezbleche beidseitig bandverzinkt und beschichtet. Innenseite Polyester / RAL Farbe (grau), Außenseite zusätzlich in grau ähnlich RAL Farbe pulverbeschichtet.

Dach:
Flachdach, Dacheindeckung aus Trapezblech, umlaufende Attika min. 25cm
Wand- / Torelement:
Mit Holzbelattung (Hartholz) lasiert. Verdeckte Befestigung der einzelnen Elemente an den Stützen.

Entwässerung:
Die seitlichen Blenden sind als Regenrinne ausgebildet, Ablauf durch die hinteren Stützen, oberirdisch über Wasserspeier.

Schneelast:
Schneelastzone 2: min. 0,85 kN/m²
Windlast: Zone 4, Küste

Befestigung:
auf bauseitige Fundamente nach Angaben des Herstellers.
Die Stützen mit angeschweißten Fußplatten sind inklusive Bodenbefestigungsmaterial aus Edelstahl zuliefern und einzubauen.

Lieferung:
zwei Seitenteile und eine Langeseite mit Holzbelattung, inklusive Bodenbefestigungsmaterial aus Edelstahl.

Detailinformationen
Dachbreite : ca. 6000 mm
Dachtiefe : ca. 3000 mm
Gesamthöhe : ca. 2500 mm
Lichte Höhe : ca. 2250 mm

Verbindungselemente / -art
Die gesamte Konstruktion ist als Schweiß- / Schraubverbindung auszuführen, so dass Schweißarbeiten auf der Baustelle zwingend auszuschließen sind.

Oberfläche / Farbgebung
Witterungsbeständige Oberfläche:
Oberfläche verzint mit zus. Pulverbeschichtung auf in Farbe nach Wahl AG (Holzfarbend und antrazit RAL-Farbe).

Wandelemente: Holzbelattung (Hartholz) waagerecht, witterungsbeständig

Fundamente / Zeichnungen
Die bauseitige Erstellung der Fundamente erfolgt nach den Angaben der Herstellerfirma. Der Nachweis für die Tragfähigkeit der Fundamente ist durch den AN zu erbringen.
Die Fundament sind nach Angaben des Herstellers durch den AN herzustellen.
Die Trocknungszeiten und Einbautemperatungen sind bei der Aufstellung zuberücksichtigen. Die Nachbehandlung der Fundamente (Beton) ist in die Position mit einzukalkulieren.
Menge: 1,000 PSCH

**5.6.20 Boden Einzelfundament lösen lagern verfüllen verdichten B 0,75-1m L 0,75-1m T bis 1m GU**
STLB-Bau 2025-10 002
Boden für Einzelfundament, ab Geländeoberfläche, profilgerecht lösen, seitlich lagern, verfüllen, verdichten, verdrängten Boden außerhalb der Baugrube lagern, Abfall ist nicht gefährlich, nicht schadstoffbelastet, Werte gemäß Ersatzbaustoffverordnung 2023 sind eingehalten, Charakterisierung Bodenmaterial Klasse BM-0 Sand nach EBV 2023, Anlage 1, Tabelle 3,
Gesamtbreite über 0,75 bis 1 m,
Gesamtlänge über 0,75 bis 1 m,
Aushubtiefe bis 1 m,
Homogenbereich 1, mit einer Bodengruppe, Bodengruppe 1 GU DIN 18196 (Kies-Schluff-Gemisch), Tiefe oberer Horizont des Homogenbereiches von 0 m, Tiefe unterer Horizont des Homogenbereiches bis 5 m,
Baumaßnahme der Geotechnischen Kategorie 1 DIN 4020,
- Konsistenz DIN EN ISO 14688-1 fest, Mengenermittlung nach Aufmaß an der Entnahmestelle.
Menge: 6,000 m3
Leistungsbereichkatalog: 002

**5.6.30 Sauberkeitsschicht Kiessand D 10cm**
STLB-Bau 2025-10 013
Sauberkeitsschicht aus Kiessand, Körnung 0/32, Dicke 10 cm, Untergrund waagerecht.
Menge: 20,000 m2
Leistungsbereichkatalog: 013

**5.6.40 Schalung Streifenfundament**
STLB-Bau 2025-10 013
Schalung Streifenfundament.
Menge: 15,000 m2
Leistungsbereichkatalog: 013

**5.6.50 Betonstabstahl B500A Durchm. 6-10mm Streifenfundament**
STLB-Bau 2025-10 013
Bewehrung aus Betonstabstahl B500A DIN 488-1, DIN 488-2, Durchmesser über 6 bis 10 mm, Längen bis 7 m, für Streifenfundament aus Ortbeton.
Menge: 0,300 t
Leistungsbereichkatalog: 013

**5.6.60 Betonstahlmatte B500A Lagermatte Q188A Streifenfundament**
STLB-Bau 2025-10 013
Bewehrung aus Betonstahlmatten B500A DIN 488-1, DIN 488-4, als Lagermatte, Q 188 A, für Streifenfundament aus Ortbeton, Ausführung gemäß Zeichnung.
Menge: 0,300 t
Leistungsbereichkatalog: 013

**5.6.70 Betonstahl durchschneiden**
STLB-Bau 2025-10 013
Betonstahl durchschneiden (nomineller Stabquerschnitt) bei einer Einzelquerschnittsfläche über 2 cm2 je Schnittfläche.
Menge: 100,000 cm2
Leistungsbereichkatalog: 013

**5.6.80 Ortbeton Einzelfundament Stahlbeton C25/30 0,25-0,5m3**
STLB-Bau 2025-10 013
Ortbeton Einzelfundament, obere Betonfläche waagerecht, aus Stahlbeton, Normalbeton C 25/30 DIN 1045-2, natürliche Gesteinskörnung, Einzelvolumen über 0,25 bis 0,5 m3.
Menge: 5,000 m3
Leistungsbereichkatalog: 013

**5.6.90 Statik und Bewehrungspläne**
Anfertigen des statischen Nachweisees (Typenstatik) für Fahrradunterstand Windzone 4, Schneelastzone 2.
Anfertigen der Bewehrungspläne und Stahllisten gemäß einschlägigen Vorschriften.
Die Unterlagen sind vor Ausführung dem AG 1-fach in Papierformat und 1-fach digital zuübergeben
Menge: 1,000 Stk

### Titel 6 Wasserhaltung

*Hinweis: Vorbemerkung*
Beim Ausheben der Rohrleitungsgräben kann Schichtenwasser angetroffen werden. Dazu sind lokale Wasserhaltungsmaßnahmen vorzusehen.
Die bauzeitliche Entwässerung kann voraussichtlich in offener Bauwasserhaltung erfolgen.
Das Absenkziel liegt bei 1-2 m u. GOK. Die Dimensionierung der Wasserhaltung ist vom AN vorzusehen. Das
entnommene Stau- und Schichtenwasser wird dem Kanalnetz zugeführt, ggf. nach einer ´Reinigung sofern erforderlich.

Die Wasserrechtliche Erlaubnis wird bauseits beantragt.

#### Bereich 6.1 Wasserhaltungsarbeiten

**6.1.10 Absetzbecken Container 15-20m3 ein-ausbauen**
STLB-Bau 2025-10 008
Absetzbecken (Sandfang) in Containerbauweise, mit Zu- und Ablauf, nutzbares Volumen des Containers über 15 bis 20 m3, ein- und ausbauen, die Beseitigung des Absetzgutes wird gesondert vergütet.
Menge: 1,000 St
Leistungsbereichkatalog: 008

**6.1.20 Absetzbecken Container 15-20m3 umsetzen**
STLB-Bau 2025-10 008
Absetzbecken (Sandfang) in Containerbauweise, mit Zu- und Ablauf, nutzbares Volumen des Containers über 15 bis 20 m3, umsetzen nach Anordnung des AG, die Beseitigung des Absetzgutes wird gesondert vergütet.
Menge: 1,000 St
Leistungsbereichkatalog: 008

**6.1.30 Probenentnahme Wasserprobe T bis 5m gem. Anforderung Wasserbehörde, inkl. Labor**
STLB-Bau 2025-10 005
Entnahme von Proben als Wasserproben, einschl. Bereitstellen der Behälter, Fassungsvermögen der Behälter 1 l, verpacken und versenden der Proben, Bohrtiefe bis 5 m.
Menge: 1,000 St
Leistungsbereichkatalog: 005

**6.1.40 Abltg Schichtenwasser herstellen rückbauen**
STLB-Bau 2025-10 008
Ableitung von Schichtenwasser durch offene Wasserhaltung herstellen und entsprechend Baufortschritt rückbauen, Wasserfördermenge über 10 bis 30 m3/h, Boden gemäß beiliegendem Bodengutachten, Abflussleitung zum Vorfluter wird gesondert vergütet.
Menge: 1,000 St
Leistungsbereichkatalog: 008

**6.1.50 Abltg Schichtenwasser betreiben**
STLB-Bau 2025-10 008
Ableitung von Schichtenwasser durch offene Wasserhaltung betreiben, Wasserfördermenge über 10 bis 30 m3/h,
Positionsmenge = Produkt aus '.20'

(Vorhaltemenge)
mal '10'

(Vorhaltedauer)
Menge: 75,000 Std
Leistungsbereichkatalog: 008

**6.1.60 Wasserbuch führen wöchentlich**
STLB-Bau 2025-10 008
Wasserbuch führen, wöchentlich, Beginn und Ende der Aufzeichnung nach Vorgabe des AG.
Menge: 1,000 St
Leistungsbereichkatalog: 008

### Titel 7 Stundenlohnarbeiten

#### Bereich 7.1 Stundenlohnarbeiten

*Hinweis: Vorbemerkungen Stundenlohnarbeiten*
Vorbemerkungen Stundenlohnarbeiten
Stundenlohnarbeiten dürfen nur auf Anordnung der
Bauleitung ausgeführt werden. Die Regieberichte sind
dem Bauleiter unmittelbar nach Ausführung der Leistung
vorzulegen.
Die nachfolgend aufgeführten Leistung gehören zur
vertraglichen Leistung:
Arbeitskräfte:
Sämtliche Aufwendungen für die jeweilige Arbeitskraft,
insbesondere der tatsächliche Lohn einschl. Vermögenswirksame Leistungen mit den Zuschlägen für Gemeinkosten
(Sozialkassenbeiträge, Winterbauumlage und dgl.), sowie
Lohn- und Gehaltsnebenkosten und Zuschläge für Überstunden, ausgenommen Zuschläge für Nacht-, Sonntags-
und Feiertagsarbeit, die gesondert vergütet werden.
Baustellenübliches Werkzeug und Kleingeräte sind in die
Stundensätze einzurechnen.
Baugeräte:
Sämtliche Aufwendungen für den Einsatz des Gerätes
insbesondere Gerätevorhalte- und Betriebsstoffkosten
sowie sämtliche Zuschläge einschl. der Kosten für das
Bedienungspersonal bzw. den Fahrer.

*Hinweis: Verrechnungssätze für Arbeitskräfte*
Verrechnungssätze für Arbeitskräfte
bei Stundenlohnarbeiten:

**7.1.10 mittl.Satz AK**
Mittlerer Verrechnungssatz für Arbeitskräfte
die bei der Auftragserfüllung eingesetzt werden
Menge: 5,000 h

*Hinweis: Verrechnungssätze für Baugeräte einschl. der Kosten*
Verrechnungssätze für Baugeräte einschl. der Kosten
für das Bedienungspersonal bei Stundenlohnarbeiten

**7.1.20 Mobilbagger**
Mobilbagger 8-20 t
Menge: 5,000 h

**7.1.30 Teleskopbühne**
Teleskopbühne, luftbereift
Menge: 2,000 h

**7.1.40 LKW 3-achsig**
Menge: 2,000 h

**7.1.50 LKW 4-achsig**
Menge: 2,000 h

*Hinweis: Verrechnungssätze für Baugeräte*
Verrechnungssätze für Baugeräte
ohne Bedienungspersonal bei Stundenlohnarbeiten:

**7.1.60 Flächenrüttler**
Flächenrüttler (Rüttelverdichter)
Menge: 2,000 h

**7.1.70 Motorsäge**
Menge: 2,000 h

**7.1.80 SW-Pumpe bis 4 kW**
Schmutzwasserpumpe selbstansaugend bis 4 kW
Menge: 2,000 h

*Hinweis: Verrechnungssätze für Material*
Verrechnungssätze für Material
einschließlich Lieferung frei Baustelle:

**7.1.90 Oberboden**
Menge: 2,000 m3

**7.1.100 Natursand 0/8**
Natursand 0/8.
Menge: 2,000 m3

**7.1.110 Boden SU**
Bodengruppe 1 SU DIN 18196
Menge: 2,000 m3
